# Sumidouro

- Propriedade do ficheiro: CYPE Ingenieros S.A.
- Formato: FIEBDC-3/2016
- Programa: Gerador de preços para construção civil. CYPE Ingenieros, S.A.
- Data: 29/10/2024
- Âmbito geográfico: Cabo Verde
- Moeda: CVE
- Custos indirectos: 3 %
- IVA: 15 %

## U Infra-estruturas no logradouro

### UA Drenagens complementares

#### UAI Calhas de drenagem e sumidouros

**UAI020** Ud Sumidouro.
Fornecimento e montagem de sumidouro pré-fabricado de betão fck=25 MPa, de 50x30x60 cm de medidas interiores, para recolha de águas pluviais, colocado sobre base de betão simples C20/25 (X0(P); D25; S2; Cl 1,0) de 10 cm de espessura e grelha de ferro fundido dúctil normalizado, classe C-250 segundo NP EN 124, compatível com superfícies de paralelepípedo, betão ou asfalto a quente, abatível e anti-roubo, com aro de ferro fundido do mesmo tipo, ao mesmo nível do pavimento. Totalmente instalado e ligado à rede geral de saneamento.
Critérios considerados na determinação do preço da unidade de obra: O preço inclui o enchimento do tardoz com material granular, mas não inclui a escavação.
Inclui: Marcação do sumidouro em planta e corte. Escavação. Eliminação das terras soltas do fundo da escavação. Betonagem e compactação do betão na execução da base. Colocação do sumidouro pré-fabricado. União e ajuste das juntas do sumidouro ao colector. Enchimento do tardoz. Colocação do aro e da grelha.
Critério de medição de projecto: Número de unidades previstas, segundo documentação gráfica de Projecto.
Critério de medição de obra: Medir-se-á o número de unidades realmente executadas segundo especificações de Projecto.

| Código | Un | Descrição | Rendimento | Preço | Importância |
|---|---|---|---|---|---|
| mt11arh011a | Ud | Sumidouro com fundo e saída frontal, visitável, pré-fabricado de betão fck=25 MPa, de 50x30x60 cm de medidas interiores, para saneamento. (material) | 1 | 4627.2 | 4627.200 |
| mt11rej010a | Ud | Aro e grelha de ferro fundido dúctil, classe C-250 segundo NP EN 124, abatível e provida de corrente anti-roubo, de 300x300 mm, para sumidouro, inclusive revestimento de tinta betuminosa e relevos anti-deslizantes na parte superior. (material) | 1 | 5333.04 | 5333.040 |
| mt10hmf020Da | m³ | Betão simples C20/25 (X0(P); D25; S2; Cl 1,0), fabricado em central, segundo NP EN 206. (material) | 0.048 | 12630.71 | 606.274 |
| mt01arr010a | t | Brita de pedreira, de 19 a 25 mm de diâmetro. (material) | 0.529 | 1345.62 | 711.833 |
| mq06hor010 | h | Betoneira eléctrica com uma capacidade de amassadura de 160 l. (equipamento) | 0.006 | 334.11 | 2.005 |
| mo041 | h | Oficial de 1ª construção de obra civil. (mão de obra) | 0.556 | 627.12 | 348.679 |
| mo087 | h | Ajudante de construção de obra civil. (mão de obra) | 0.556 | 402.07 | 223.551 |
| % | % | Custos directos complementares | 2 % | 11852.582 | 237.052 |
|  |  | Custos directos |  |  | 12089.634 |

Resíduos:
- colocação: mt10hmf020Da Betão simples C20/25 (X0(P); D25; S2; Cl 1,0), fabricado em central, segundo NP EN 206; factor de resíduo 0.00136377
- colocação: mt01arr010a Brita de pedreira, de 19 a 25 mm de diâmetro; factor de resíduo 0.00686426

## Recursos

**mt11rej010a** Ud Aro e grelha de ferro fundido dúctil
Dados técnicos: Custo energético 216.897 MJ; Emissão de CO2 13.576 kg
Resíduos:
- embalagem: re150101 Embalagens de papel e cartão. (componente de resíduo); rendimento 0.072 kg; Código LER 15 01 01; Massa do elemento 1 kg; Volume 0.001333 m3

**mt10hmf020Da** m³ Betão simples C20/25 (X0(P); D25; S2; Cl 1,0), fabricado em central, segundo NP EN 206
Dados técnicos: Custo energético 1840.000 MJ; Emissão de CO2 230.000 kg; Código LER 17 01 01; Massa do elemento 2300 kg; Volume 1.533333 m3

**mt01arr010a** t Brita de pedreira, de 19 a 25 mm de diâmetro
Dados técnicos: Custo energético 75.000 MJ; Emissão de CO2 4.000 kg; Código LER 01 04 08; Massa do elemento 1000 kg; Volume 0.666667 m3
