# Pavimento em resinas sintéticas

- Propriedade do ficheiro: CYPE Ingenieros S.A.
- Formato: FIEBDC-3/2016
- Programa: Gerador de preços para construção civil. CYPE Ingenieros, S.A.
- Data: 19/04/2024
- Âmbito geográfico: Cabo Verde
- Moeda: CVE
- Custos indirectos: 3 %
- IVA: 15 %

## U Infra-estruturas no logradouro

### UD Recintos desportivos

#### UDR Pavimentos de resinas sintéticas

**UDR010** m² Pavimento em resinas sintéticas.
Formação de revestimento contínuo sintético, formado pela aplicação sucessiva de uma camada de regularização e acondicionamento da superfície de argamassa acrílica, para regularização de superfícies e inertes siliciosos seleccionados (rendimento aproximado de 0,3 kg/m² de ligante puro e 0,5 kg/m² de inerte), três camadas de argamassa bicomponente à base de resinas acrílico-epóxi (rendimento aproximado de 0,4 kg/m² por camada) e camada de vedação de tinta bicomponente à base de resinas acrílico-epóxi (rendimento aproximado de 0,2 kg/m²), para campo de futsal, sobre pavimento em aglomerado asfáltico não incluído neste preço.
Inclui: Limpeza do suporte, consistindo numa varredela (manual ou mecânica com varredora) ou sopragem da superfície a tratar. Marcação das dimensões do campo. Secagem de cada camada antes de aplicar a seguinte, incluindo raspagem, varredela e sopragem das imperfeições. Aplicação do revestimento em sucessivas camadas delgadas.
Critério de medição de projecto: Superfície medida segundo documentação gráfica de Projecto.
Critério de medição de obra: Medir-se-á a superfície realmente executada segundo especificações de Projecto.

| Código | Un | Descrição | Rendimento | Preço | Importância |
|---|---|---|---|---|---|
| mt47adc060a | kg | Argamassa acrílica, para regularização de superfícies. (material) | 0.3 | 919.86 | 275.958 |
| mt47adc050b | kg | Inertes siliciosos de granulometria 0,2-0,4 mm. (material) | 0.5 | 52.4 | 26.200 |
| mt08aaa010a | m³ | Água. (material) | 0.2 | 193.69 | 38.738 |
| mt47adc020a | kg | Argamassa bicomponente à base de resinas acrílico-epóxi. (material) | 1.2 | 1837.79 | 2205.348 |
| mt27pij030a | kg | Tinta bicomponente à base de resinas acrílico-epóxi. (material) | 0.2 | 1987.21 | 397.442 |
| mo041 | h | Oficial de 1ª construção de obra civil. (mão de obra) | 0.394 | 622.24 | 245.163 |
| mo087 | h | Ajudante de construção de obra civil. (mão de obra) | 0.591 | 398.94 | 235.774 |
| % | % | Custos directos complementares | 2 % | 3424.623 | 68.492 |
|  |  | Custos directos |  |  | 3493.115 |

Resíduos:
- colocação: mt47adc060a Argamassa acrílica, para regularização de superfícies; factor de resíduo 0.038381
- colocação: mt47adc050b Inertes siliciosos de granulometria 0,2-0,4 mm; factor de resíduo 0.003
- colocação: mt47adc020a Argamassa bicomponente à base de resinas acrílico-epóxi; factor de resíduo 0.03
- colocação: mt27pij030a Tinta bicomponente à base de resinas acrílico-epóxi; factor de resíduo 0.0275

## Recursos

**mt47adc060a** kg Argamassa acrílica, para regularização de superfícies
Dados técnicos: Custo energético 15.053 MJ; Emissão de CO2 0.575 kg; Código LER 17 09 04; Massa do elemento 1 kg; Volume 0.000667 m3
Resíduos:
- embalagem: re170203 Plástico. (componente de resíduo); rendimento 0.003 kg; Código LER 17 02 03; Massa do elemento 1 kg; Volume 0.001667 m3

**mt47adc050b** kg Inertes siliciosos de granulometria 0,2-0,4 mm
Dados técnicos: Custo energético 0.075 MJ; Emissão de CO2 0.004 kg; Código LER 01 04 09; Massa do elemento 1 kg; Volume 0.000625 m3

**mt08aaa010a** m³ Água
Dados técnicos: Custo energético 60.000 MJ; Emissão de CO2 30.000 kg

**mt47adc020a** kg Argamassa bicomponente à base de resinas acrílico-epóxi
Dados técnicos: Custo energético 86.761 MJ; Emissão de CO2 3.294 kg; Código LER 17 09 04; Massa do elemento 1 kg; Volume 0.000667 m3
Resíduos:
- embalagem: re170203 Plástico; rendimento 0.003 kg

**mt27pij030a** kg Tinta bicomponente à base de resinas acrílico-epóxi
Dados técnicos: Custo energético 31.490 MJ; Emissão de CO2 1.556 kg; Código LER 08 01 11; Massa do elemento 1 kg; Volume 0.001111 m3
Resíduos:
- embalagem: re170203 Plástico; rendimento 0.045 kg
