# Tubagem de polipropileno para rede de aproveitamento de águas pluviais ou recicladas

- Propriedade do ficheiro: CYPE Ingenieros S.A.
- Formato: FIEBDC-3/2016
- Programa: Gerador de preços para construção civil. CYPE Ingenieros, S.A.
- Data: 19/04/2024
- Âmbito geográfico: Cabo Verde
- Moeda: CVE
- Custos indirectos: 3 %
- IVA: 15 %

## U Infra-estruturas no logradouro

### UG Armazenamento e gestão de águas pluviais

#### UGS Sistemas de condução de água

**UGS040** m Tubagem de polipropileno para rede de aproveitamento de águas pluviais ou recicladas.
Tubagem de polipropileno para rede de aproveitamento de águas pluviais ou recicladas formada por tubo multicamada de polipropileno copolímero random resistente à temperatura com um bom comportamento a pressões elevadas/polipropileno copolímero random resistente à temperatura com um bom comportamento a pressões elevadas com fibra de vidro/polipropileno copolímero random resistente à temperatura com um bom comportamento a pressões elevadas (PP-RCT RP/PP-RCT RP com fibra de vidro/PP-RCT RP), resistente ao fogo (reacção ao fogo classe B-s1, d0 segundo NP EN 13501-1), livre de halogéneos, SDR7,4, série 3,2, de 20 mm de diâmetro exterior e 2,8 mm de espessura. Instalação superficial. Inclusive material auxiliar para montagem e fixação, acessórios e peças especiais.
Inclui: Marcação. Colocação e fixação do tubo e acessórios.
Critério de medição de projecto: Comprimento medido segundo documentação gráfica de Projecto.
Critério de medição de obra: Medir-se-á o comprimento realmente executado segundo especificações de Projecto.

| Código | Un | Descrição | Rendimento | Preço | Importância |
|---|---|---|---|---|---|
| mt37abn811a | Ud | Material auxiliar para montagem e fixação das tubagens de polipropileno copolímero random resistente à temperatura com um bom comportamento a pressões elevadas/polipropileno copolímero random resistente à temperatura com um bom comportamento a pressões elevadas com fibra de vidro/polipropileno copolímero random resistente à temperatura com um bom comportamento a pressões elevadas (PP-RCT RP/PP-RCT RP com fibra de vidro/PP-RCT RP), resistente ao fogo, livre de halogéneos, SDR7,4, série 3,2, de 20 mm de diâmetro exterior. (material) | 1 | 16.71 | 16.710 |
| mt37abn810aag | m | Tubo multicamada de polipropileno copolímero random resistente à temperatura com um bom comportamento a pressões elevadas/polipropileno copolímero random resistente à temperatura com um bom comportamento a pressões elevadas com fibra de vidro/polipropileno copolímero random resistente à temperatura com um bom comportamento a pressões elevadas (PP-RCT RP/PP-RCT RP com fibra de vidro/PP-RCT RP), resistente ao fogo (reacção ao fogo classe B-s1, d0 segundo NP EN 13501-1), livre de halogéneos, SDR7,4, série 3,2, de 20 mm de diâmetro exterior e 2,8 mm de espessura, segundo NP EN ISO 15874-2 e AENOR RP 01.78, com camada exterior resistente aos raios UV, de cor cinzento RAL 9006 com bandas de cor lilás e camada interior resistente aos processos de desinfecção com protecção contra as incrustações e tratamento anti-microbiano de cor branca RAL 9003, fornecido em barras de 4 m de comprimento, com o preço incrementado em 30% relativamente a acessórios e peças especiais. (material) | 1 | 434.56 | 434.560 |
| mo008 | h | Oficial de 1ª canalizador. (mão de obra) | 0.05 | 639.39 | 31.970 |
| mo107 | h | Ajudante de canalizador. (mão de obra) | 0.05 | 398.19 | 19.910 |
| % | % | Custos directos complementares | 2 % | 503.150 | 10.063 |
|  |  | Custos directos |  |  | 513.213 |

Resíduos:
- colocação: mt37abn810aag; factor de resíduo 0.0275

## Recursos

**mt37abn810aag** m Tubo multicamada de polipropileno copolímero random resistente à temperatura com um bom comportamento a pressões
Dados técnicos: Custo energético 13.940 MJ; Emissão de CO2 0.437 kg; Código LER 17 02 03; Massa do elemento 0.15 kg; Volume 0.00025 m3
