# Poste de iluminação viária

- Propriedade do ficheiro: CYPE Ingenieros S.A.
- Formato: FIEBDC-3/2016
- Programa: Gerador de preços para construção civil. CYPE Ingenieros, S.A.
- Data: 29/10/2024
- Âmbito geográfico: Cabo Verde
- Moeda: CVE
- Custos indirectos: 3 %
- IVA: 15 %

## U Infra-estruturas no logradouro

### UI Iluminacão exterior

#### UIV Iluminação viária

**UIV010** Ud Poste de iluminação viária
Poste de iluminação viária composto de poste troncocónico de aço galvanizado de 3 mm de espessura, de 3000 mm de altura, acabamento pintado, com caixa de ligação e protecção, com fusíveis, condutor isolado de cobre para 0,6/1 kV de 2x2,5 mm², tomada de terra com vareta, caixa de passagem e derivação de 40x40x60 cm, com aro e tampa de ferro fundido; e luminária de fundição de alumínio, acabamento lacado de cor cinzento, regulável, de 20 W, factor de potência maior de 0,95, de 514x130x250 mm, com 8 LED SMD 5050, temperatura de cor 3000 K, índice de reprodução cromática maior de 80, índice unificado de encandeamento menor que 12, fluxo luminoso 2380 lúmens, com graus de protecção IP66 e IK10.
Critérios considerados na determinação do preço da unidade de obra: O preço não inclui a escavação da fundação nem a formação da fundação.
Inclui: Marcação. Fixação do poste. Montagem, ligação e verificação do seu correcto funcionamento.
Critério de medição de projecto: Número de unidades previstas, segundo documentação gráfica de Projecto.
Critério de medição de obra: Medir-se-á o número de unidades realmente executadas segundo especificações de Projecto.

| Código | Un | Descrição | Rendimento | Preço | Importância |
|---|---|---|---|---|---|
| mt34www020 | Ud | Caixa de passagem e derivação de 40x40x60 cm, com aro e tampa de ferro fundido. (material) | 1 | 12074.51 | 12074.510 |
| mt34www040 | Ud | Caixa de ligação e protecção, com fusíveis. (material) | 1 | 981.97 | 981.970 |
| mt34www050 | m | Condutor isolado de cobre para 0,6/1 kV de 2x2,5 mm². (material) | 4 | 68.62 | 274.480 |
| mt35ttc010b | m | Condutor de cobre nu, de 35 mm². (material) | 2 | 459.12 | 918.240 |
| mt35tte010b | Ud | Eléctrodo para rede de terra cobreado com 300 µm, fabricado em aço, de 15 mm de diâmetro e 2 m de comprimento. (material) | 1 | 2941.02 | 2941.020 |
| mt34xes010a | Ud | Poste troncocónico de aço galvanizado de 3 mm de espessura, de 3000 mm de altura, acabamento pintado. Segundo EN 40-5. (material) | 1 | 23199.73 | 23199.730 |
| mt34ena270aaa | Ud | Luminária de fundição de alumínio, acabamento lacado de cor cinzento, regulável, de 20 W, factor de potência maior de 0,95, de 514x130x250 mm, com 8 LED SMD 5050, temperatura de cor 3000 K, índice de reprodução cromática maior de 80, índice unificado de encandeamento menor que 12, fluxo luminoso 2380 lúmens, com graus de protecção IP66 e IK10, para fixar em suporte de 59 mm de diâmetro. (material) | 1 | 37548.21 | 37548.210 |
| mq04cag010c | h | Camião com grua de carga máxima 12 t. (equipamento) | 0.197 | 6350.54 | 1251.056 |
| mo003 | h | Oficial de 1ª electricista. (mão de obra) | 0.87 | 644.41 | 560.637 |
| mo102 | h | Ajudante de electricista. (mão de obra) | 0.87 | 401.31 | 349.140 |
| % | % | Custos directos complementares | 2 % | 80098.993 | 1601.980 |
|  |  | Custos directos |  |  | 81700.973 |

Resíduos:
- colocação: mt34www050 Condutor isolado de cobre para 0,6/1 kV de 2x2,5 mm²; factor de resíduo 0.0164944
- colocação: mt35ttc010b Condutor de cobre nu, de 35 mm²; factor de resíduo 0.0141669
- colocação: mt34xes010a Poste troncocónico de aço galvanizado de 3 mm de espessura, de 3000 mm de altura, acabamento pintado. Segundo EN 40-5; factor de resíduo 0.0053

## Recursos

**mt34www020** Ud Caixa de passagem e derivação de 40x40x60 cm, com aro e tampa de ferro fundido
Dados técnicos: Custo energético 344.363 MJ; Emissão de CO2 27.906 kg
Resíduos:
- embalagem: re150101 Embalagens de papel e cartão. (componente de resíduo); rendimento 0.072 kg; Código LER 15 01 01; Massa do elemento 1 kg; Volume 0.001333 m3

**mt34www040** Ud Caixa de ligação e protecção, com fusíveis
Dados técnicos: Custo energético 28.591 MJ; Emissão de CO2 2.647 kg
Resíduos:
- embalagem: re150101 Embalagens de papel e cartão; rendimento 1.786 kg

**mt34www050** m Condutor isolado de cobre para 0,6/1 kV de 2x2,5 mm²
Dados técnicos: Custo energético 1.675 MJ; Emissão de CO2 0.087 kg; Código LER 17 04 11; Massa do elemento 0.0445 kg; Volume 0.00003 m3
Resíduos:
- embalagem: re150101 Embalagens de papel e cartão; rendimento 0.065 kg

**mt35ttc010b** m Condutor de cobre nu, de 35 mm²
Dados técnicos: Custo energético 11.520 MJ; Emissão de CO2 0.281 kg; Código LER 17 04 11; Massa do elemento 0.3115 kg; Volume 0.000208 m3
Resíduos:
- embalagem: re150101 Embalagens de papel e cartão; rendimento 0.071 kg

**mt35tte010b** Ud Eléctrodo para rede de terra cobreado com 300 µm, fabricado em aço, de 15 mm de diâmetro e 2 m de comprimento
Dados técnicos: Custo energético 66.127 MJ; Emissão de CO2 6.231 kg
Resíduos:
- embalagem: re150101 Embalagens de papel e cartão; rendimento 0.09 kg
- embalagem: re170203 Plástico. (componente de resíduo); rendimento 0.045 kg; Código LER 17 02 03; Massa do elemento 1 kg; Volume 0.001667 m3

**mt34xes010a** Ud Poste troncocónico de aço galvanizado de 3 mm de espessura, de 3000 mm de altura, acabamento pintado. Segundo EN 40-5
Dados técnicos: Custo energético 433.085 MJ; Emissão de CO2 43.968 kg; Código LER 17 04 05; Massa do elemento 17.1 kg; Volume 0.008143 m3
Resíduos:
- embalagem: re170203 Plástico; rendimento 0.04 kg

**mt34ena270aaa** Ud Luminária de fundição de alumínio
Dados técnicos: Custo energético 1040.985 MJ; Emissão de CO2 63.042 kg
Resíduos:
- embalagem: re150101 Embalagens de papel e cartão; rendimento 0.35 kg
