# Tratamento do terreno

- Propriedade do ficheiro: CYPE Ingenieros S.A.
- Formato: FIEBDC-3/2016
- Programa: Gerador de preços para construção civil. CYPE Ingenieros, S.A.
- Data: 29/10/2024
- Âmbito geográfico: Cabo Verde
- Moeda: CVE
- Custos indirectos: 3 %
- IVA: 15 %

## U Infra-estruturas no logradouro

### UJ Jardins

#### UJA Acondicionamento do terreno

**UJA040** m² Tratamento do terreno.
Fresagem do terreno solto, até uma profundidade de 20 cm, com meios manuais, através de motocultor, até desfazer completamente os torrões.
Inclui: Lavragem do terreno. Sinalização e protecção do terreno.
Critério de medição de projecto: Superfície medida em projecção horizontal, segundo documentação gráfica de Projecto.
Critério de medição de obra: Medir-se-á, em projecção horizontal, a superfície realmente executada segundo especificações de Projecto.

| Código | Un | Descrição | Rendimento | Preço | Importância |
|---|---|---|---|---|---|
| mq09mot010 | h | Motocultor 60/80 cm. (equipamento) | 0.029 | 292.85 | 8.493 |
| mo086 | h | Ajudante de jardineiro. (mão de obra) | 0.032 | 402.07 | 12.866 |
| % | % | Custos directos complementares | 2 % | 21.359 | 0.427 |
|  |  | Custos directos |  |  | 21.786 |
