# Mesa de jardim, de madeira

- Propriedade do ficheiro: CYPE Ingenieros S.A.
- Formato: FIEBDC-3/2016
- Programa: Gerador de preços para construção civil. CYPE Ingenieros, S.A.
- Data: 29/10/2024
- Âmbito geográfico: Cabo Verde
- Moeda: CVE
- Custos indirectos: 3 %
- IVA: 15 %

## U Infra-estruturas no logradouro

### UM Mobiliário urbano

#### UMB Bancos e mesas

**UMB120** Ud Mesa de jardim, de madeira.
Conjunto de mesa de jardim, composto por mesa rectangular de 80x180x55 cm de pranchas, de 4,5 cm de espessura, de madeira de pinho tratada em autoclave com 1 banco com encosto de 46x180x78 cm, de pranchas, de 4,5 cm de espessura, de madeira de pinho tratada em autoclave, 3 bancos de 46x46x46 cm, de pranchas, de 4,5 cm de espessura, de madeira de pinho tratada em autoclave e parafusos de aço zincado. Incluindo nivelação dos componentes.
Inclui: Colocação e nivelamento dos componentes.
Critério de medição de projecto: Número de unidades previstas, segundo documentação gráfica de Projecto.
Critério de medição de obra: Medir-se-á o número de unidades realmente executadas segundo especificações de Projecto.

| Código | Un | Descrição | Rendimento | Preço | Importância |
|---|---|---|---|---|---|
| mt52mug215a | Ud | Mesa rectangular de 80x180x55 cm de pranchas, de 4,5 cm de espessura, de madeira de pinho tratada em autoclave e parafusos de aço zincado. (material) | 1 | 93010.42 | 93010.420 |
| mt52mug216a | Ud | Banco com encosto de 46x180x78 cm, de pranchas, de 4,5 cm de espessura, de madeira de pinho tratada em autoclave e parafusos de aço zincado. (material) | 1 | 93764.79 | 93764.790 |
| mt52mug218a | Ud | Banco de 46x46x46 cm, de pranchas, de 4,5 cm de espessura, de madeira de pinho tratada em autoclave e parafusos de aço zincado. (material) | 3 | 30512.33 | 91536.990 |
| mo041 | h | Oficial de 1ª construção de obra civil. (mão de obra) | 0.66 | 627.12 | 413.899 |
| mo087 | h | Ajudante de construção de obra civil. (mão de obra) | 0.66 | 402.07 | 265.366 |
| % | % | Custos directos complementares | 2 % | 278991.465 | 5579.829 |
|  |  | Custos directos |  |  | 284571.294 |
