# Quadro eléctrico

- Propriedade do ficheiro: CYPE Ingenieros S.A.
- Formato: FIEBDC-3/2016
- Programa: Gerador de preços para construção civil. CYPE Ingenieros, S.A.
- Data: 19/04/2024
- Âmbito geográfico: Cabo Verde
- Moeda: CVE
- Custos indirectos: 3 %
- IVA: 15 %

## U Infra-estruturas no logradouro

### UP Piscinas

#### UPC Equipamentos de controlo e cloração

**UPC020** Ud Quadro eléctrico.
Quadro eléctrico para piscina de 8x4x1,5 m (volume 48 m³), com caixa estanque, diferencial de alta sensibilidade, arrancador, relé térmico de protecção de motor, selectores, relógio programador manual-automático, pilotos de sinalização funcionamento-paragem e fusíveis de protecção, tudo com cabos e montado interiormente e unido ao motor protegidos por tubo de aço.
Inclui: Colocação da caixa para o quadro. Montagem dos componentes.
Critério de medição de projecto: Número de unidades previstas, segundo documentação gráfica de Projecto.
Critério de medição de obra: Medir-se-á o número de unidades realmente executadas segundo especificações de Projecto.

| Código | Un | Descrição | Rendimento | Preço | Importância |
|---|---|---|---|---|---|
| mt47pec050a | Ud | Quadro eléctrico para piscina de 8x4x1,5 m (volume 48 m³) com as protecções necessárias para alimentar todos os equipamentos eléctricos e ligação à terra. (material) | 1 | 68404.46 | 68404.460 |
| mo003 | h | Oficial de 1ª electricista. (mão de obra) | 2.316 | 639.39 | 1480.827 |
| mo102 | h | Ajudante de electricista. (mão de obra) | 2.316 | 398.19 | 922.208 |
| % | % | Custos directos complementares | 2 % | 70807.495 | 1416.150 |
|  |  | Custos directos |  |  | 72223.645 |

## Recursos

**mt47pec050a** Ud Quadro eléctrico para piscina de 8x4x1,5 m (volume 48 m³) com as protecções necessárias para alimentar todos os
Dados técnicos: Custo energético 0.964 MJ; Emissão de CO2 1.518 kg
Resíduos:
- embalagem: re150101 Embalagens de papel e cartão. (componente de resíduo); rendimento 1.786 kg; Código LER 15 01 01; Massa do elemento 1 kg; Volume 0.001333 m3
