# Electrobomba para piscina

- Propriedade do ficheiro: CYPE Ingenieros S.A.
- Formato: FIEBDC-3/2016
- Programa: Gerador de preços para construção civil. CYPE Ingenieros, S.A.
- Data: 19/04/2024
- Âmbito geográfico: Cabo Verde
- Moeda: CVE
- Custos indirectos: 3 %
- IVA: 15 %

## U Infra-estruturas no logradouro

### UP Piscinas

#### UPD Equipamentos de tratamento de águas

**UPD020** Ud Electrobomba para piscina.
Electrobomba centrífuga de ferro fundido, com uma potência de 18,4 kW, 1500 r.p.m., fecho mecânico e eixo de aço inoxidável AISI 316, motor assíncrono, protecção IP54, isolamento classe F, para alimentação trifásica a 400/690 V e 50 Hz de frequência, caudal máximo 275 m³/h para uma pressão de 10 m.c.a. e nível de pressão sonora 80 dBA. Inclusive pré-filtro.
Inclui: Colocação. Ligação e verificação do seu correcto funcionamento.
Critério de medição de projecto: Número de unidades previstas, segundo documentação gráfica de Projecto.
Critério de medição de obra: Medir-se-á o número de unidades realmente executadas segundo especificações de Projecto.

| Código | Un | Descrição | Rendimento | Preço | Importância |
|---|---|---|---|---|---|
| mt47ped101hh | Ud | Electrobomba centrífuga de ferro fundido, com uma potência de 18,4 kW, 1500 r.p.m., fecho mecânico e eixo de aço inoxidável AISI 316, motor assíncrono, protecção IP54, isolamento classe F, para alimentação trifásica a 400/690 V e 50 Hz de frequência, caudal máximo 275 m³/h para uma pressão de 10 m.c.a. e nível de pressão sonora 80 dBA, inclusive pré-filtro. (material) | 1 | 1929481.45 | 1929481.450 |
| mo008 | h | Oficial de 1ª canalizador. (mão de obra) | 1.93 | 639.39 | 1234.023 |
| mo107 | h | Ajudante de canalizador. (mão de obra) | 1.93 | 398.19 | 768.507 |
| % | % | Custos directos complementares | 2 % | 1931483.980 | 38629.680 |
|  |  | Custos directos |  |  | 1970113.660 |

## Recursos

**mt47ped101hh** Ud Electrobomba centrífuga de ferro fundido
Dados técnicos: Custo energético 8568.234 MJ; Emissão de CO2 581.697 kg
Resíduos:
- embalagem: re150101 Embalagens de papel e cartão. (componente de resíduo); rendimento 1.85 kg; Código LER 15 01 01; Massa do elemento 1 kg; Volume 0.001333 m3
