# Escada de acesso, com corrimão

- Propriedade do ficheiro: CYPE Ingenieros S.A.
- Formato: FIEBDC-3/2016
- Programa: Gerador de preços para construção civil. CYPE Ingenieros, S.A.
- Data: 19/04/2024
- Âmbito geográfico: Cabo Verde
- Moeda: CVE
- Custos indirectos: 3 %
- IVA: 15 %

## U Infra-estruturas no logradouro

### UP Piscinas

#### UPE Equipamento exterior

**UPE010** Ud Escada de acesso, com corrimão.
Escada de acesso para piscina, de tubo de 43 mm de diâmetro, com um degrau especial, um degrau de segurança e corrimão assimétrico, de aço inoxidável AISI 316L, acabamento polido brilhante, fixada com ancoragens dotadas de mecanismo para ligação equipotencial. Inclusive marcação, ancoragens, batentes, embelezadores, juntas, tacos e parafusos.
Inclui: Colocação e fixação de acessórios e peças especiais.
Critério de medição de projecto: Número de unidades previstas, segundo documentação gráfica de Projecto.
Critério de medição de obra: Medir-se-á o número de unidades realmente executadas segundo especificações de Projecto.

| Código | Un | Descrição | Rendimento | Preço | Importância |
|---|---|---|---|---|---|
| mt47pep010j | Ud | Escada de acesso para piscina, de tubo de 43 mm de diâmetro, com um degrau especial, um degrau de segurança e corrimão assimétrico, de aço inoxidável AISI 316L, acabamento polido brilhante, com ancoragens dotadas de mecanismo para ligação equipotencial, batentes, embelezadores, juntas, buchas e parafusos. (material) | 1 | 84708.94 | 84708.940 |
| mt09moe040 | Ud | Argamassa expansiva. (material) | 2 | 451.96 | 903.920 |
| mo041 | h | Oficial de 1ª construção de obra civil. (mão de obra) | 2.573 | 622.24 | 1601.024 |
| mo087 | h | Ajudante de construção de obra civil. (mão de obra) | 2.573 | 398.94 | 1026.473 |
| % | % | Custos directos complementares | 2 % | 88240.357 | 1764.807 |
|  |  | Custos directos |  |  | 90005.164 |

## Recursos

**mt47pep010j** Ud Escada de acesso para piscina
Dados técnicos: Custo energético 467.483 MJ; Emissão de CO2 69.870 kg
Resíduos:
- embalagem: re150101 Embalagens de papel e cartão. (componente de resíduo); rendimento 1.494 kg; Código LER 15 01 01; Massa do elemento 1 kg; Volume 0.001333 m3
