# Limpa fundos

- Propriedade do ficheiro: CYPE Ingenieros S.A.
- Formato: FIEBDC-3/2016
- Programa: Gerador de preços para construção civil. CYPE Ingenieros, S.A.
- Data: 19/04/2024
- Âmbito geográfico: Cabo Verde
- Moeda: CVE
- Custos indirectos: 3 %
- IVA: 15 %

## U Infra-estruturas no logradouro

### UP Piscinas

#### UPE Equipamento exterior

**UPE050** Ud Limpa fundos.
Limpa fundos automático para piscina, eléctrico, com 16 m³/h de caudal de aspiração, formado por: motor de tracção, cabo autoflutuante, LED indicador de limpeza de filtro, escovas, motor de aspiração, rodas e bocas de aspiração de altura regulável.
Inclui: Montagem.
Critério de medição de projecto: Número de unidades previstas, segundo documentação gráfica de Projecto.
Critério de medição de obra: Medir-se-á o número de unidades realmente executadas segundo especificações de Projecto.

| Código | Un | Descrição | Rendimento | Preço | Importância |
|---|---|---|---|---|---|
| mt47pep050f | Ud | Limpa fundos automático para piscina, eléctrico, com 16 m³/h de caudal de aspiração, formado por: motor de tracção, cabo autoflutuante, LED indicador de limpeza de filtro, escovas, motor de aspiração, rodas e bocas de aspiração de altura regulável. (material) | 1 | 151208.21 | 151208.210 |
| mo080 | h | Ajudante de montador. (mão de obra) | 0.129 | 398.94 | 51.463 |
| % | % | Custos directos complementares | 2 % | 151259.673 | 3025.193 |
|  |  | Custos directos |  |  | 154284.866 |

## Recursos

**mt47pep050f** Ud Limpa fundos automático para piscina
Dados técnicos: Custo energético 831.976 MJ; Emissão de CO2 34.723 kg
Resíduos:
- embalagem: re150101 Embalagens de papel e cartão. (componente de resíduo); rendimento 0.086 kg; Código LER 15 01 01; Massa do elemento 1 kg; Volume 0.001333 m3
