# Cadeira alta para socorrista

- Propriedade do ficheiro: CYPE Ingenieros S.A.
- Formato: FIEBDC-3/2016
- Programa: Gerador de preços para construção civil. CYPE Ingenieros, S.A.
- Data: 19/04/2024
- Âmbito geográfico: Cabo Verde
- Moeda: CVE
- Custos indirectos: 3 %
- IVA: 15 %

## U Infra-estruturas no logradouro

### UP Piscinas

#### UPE Equipamento exterior

**UPE060** Ud Cadeira alta para socorrista.
Cadeira alta para socorrista de piscina, de tubo de 43 mm de diâmetro, de aço inoxidável AISI 304L, acabamento polido brilhante, com degraus, plataforma, assento de material plástico e base com rodas.
Inclui: Montagem e fixação dos componentes.
Critério de medição de projecto: Número de unidades previstas, segundo documentação gráfica de Projecto.
Critério de medição de obra: Medir-se-á o número de unidades realmente executadas segundo especificações de Projecto.

| Código | Un | Descrição | Rendimento | Preço | Importância |
|---|---|---|---|---|---|
| mt47pep060a | Ud | Cadeira alta para socorrista de piscina, de tubo de 43 mm de diâmetro, de aço inoxidável AISI 304L, acabamento polido brilhante, com degraus, plataforma, assento de material plástico e base com rodas. (material) | 1 | 361424.81 | 361424.810 |
| mo080 | h | Ajudante de montador. (mão de obra) | 1.287 | 398.94 | 513.436 |
| % | % | Custos directos complementares | 2 % | 361938.246 | 7238.765 |
|  |  | Custos directos |  |  | 369177.011 |

## Recursos

**mt47pep060a** Ud Cadeira alta para socorrista de piscina
Dados técnicos: Custo energético 2812.859 MJ; Emissão de CO2 383.241 kg
Resíduos:
- embalagem: re150101 Embalagens de papel e cartão. (componente de resíduo); rendimento 1.584 kg; Código LER 15 01 01; Massa do elemento 1 kg; Volume 0.001333 m3
