# Projector subaquático para piscina pré-fabricada

- Propriedade do ficheiro: CYPE Ingenieros S.A.
- Formato: FIEBDC-3/2016
- Programa: Gerador de preços para construção civil. CYPE Ingenieros, S.A.
- Data: 19/04/2024
- Âmbito geográfico: Cabo Verde
- Moeda: CVE
- Custos indirectos: 3 %
- IVA: 15 %

## U Infra-estruturas no logradouro

### UP Piscinas

#### UPI Equipamentos de iluminação

**UPI021** Ud Projector subaquático para piscina pré-fabricada.
Projector de luz multicor, de plástico, de cor branca, com embelezador de aço inoxidável AISI-316L e nicho de PVC, de 43 W de potência, classe de eficiência energética G, fluxo luminoso 2544 lúmens, alimentação a 12 V, protecção IP68, para piscina pré-fabricada, com fixação através de cruz, buchas e parafusos. Inclusive acessórios, ganchos e material auxiliar.
Inclui: Montagem e fixação. Ligação. Verificação do seu correcto funcionamento.
Critério de medição de projecto: Número de unidades previstas, segundo documentação gráfica de Projecto.
Critério de medição de obra: Medir-se-á o número de unidades realmente executadas segundo especificações de Projecto.

| Código | Un | Descrição | Rendimento | Preço | Importância |
|---|---|---|---|---|---|
| mt47pil130Nb | Ud | Projector de luz multicor, de plástico, de cor branca, com embelezador de aço inoxidável AISI-316L e nicho de PVC, de 43 W de potência, classe de eficiência energética G, fluxo luminoso 2544 lúmens, alimentação a 12 V, protecção IP68, para piscina pré-fabricada, com fixação através de cruz, buchas e parafusos. (material) | 1 | 122556.03 | 122556.030 |
| mt34www011 | Ud | Material auxiliar para instalação de dispositivo de iluminação. (material) | 1 | 145.54 | 145.540 |
| mo003 | h | Oficial de 1ª electricista. (mão de obra) | 0.515 | 639.39 | 329.286 |
| mo102 | h | Ajudante de electricista. (mão de obra) | 0.515 | 398.19 | 205.068 |
| % | % | Custos directos complementares | 2 % | 123235.924 | 2464.718 |
|  |  | Custos directos |  |  | 125700.642 |

## Recursos

**mt47pil130Nb** Ud Projector de luz multicor
Dados técnicos: Custo energético 0.994 MJ; Emissão de CO2 1.564 kg
Resíduos:
- embalagem: re150101 Embalagens de papel e cartão. (componente de resíduo); rendimento 1.84 kg; Código LER 15 01 01; Massa do elemento 1 kg; Volume 0.001333 m3
