# Skimmer

- Propriedade do ficheiro: CYPE Ingenieros S.A.
- Formato: FIEBDC-3/2016
- Programa: Gerador de preços para construção civil. CYPE Ingenieros, S.A.
- Data: 19/04/2024
- Âmbito geográfico: Cabo Verde
- Moeda: CVE
- Custos indirectos: 3 %
- IVA: 15 %

## U Infra-estruturas no logradouro

### UP Piscinas

#### UPM Complementos para tanque de piscina

**UPM010** Ud Skimmer.
Skimmer completo, de aço inoxidável AISI 316L, com ligação de aspiração. Inclusive cesto, tampa e ligação equipotencial.
Inclui: Montagem, ligação e verificação do seu correcto funcionamento.
Critério de medição de projecto: Número de unidades previstas, segundo documentação gráfica de Projecto.
Critério de medição de obra: Medir-se-á o número de unidades realmente executadas segundo especificações de Projecto.

| Código | Un | Descrição | Rendimento | Preço | Importância |
|---|---|---|---|---|---|
| mt47ped031 | Ud | Skimmer completo, de aço inoxidável AISI 316L, com ligação de aspiração, incluindo cesto, tampa e ligação equipotencial. (material) | 1 | 246283.41 | 246283.410 |
| mo008 | h | Oficial de 1ª canalizador. (mão de obra) | 0.322 | 639.39 | 205.884 |
| mo107 | h | Ajudante de canalizador. (mão de obra) | 0.322 | 398.19 | 128.217 |
| % | % | Custos directos complementares | 2 % | 246617.511 | 4932.350 |
|  |  | Custos directos |  |  | 251549.861 |

## Recursos

**mt47ped031** Ud Skimmer completo, de aço inoxidável AISI 316L, com ligação de aspiração, incluindo cesto, tampa e ligação equipotencial
Dados técnicos: Custo energético 400.054 MJ; Emissão de CO2 58.873 kg
Resíduos:
- embalagem: re150101 Embalagens de papel e cartão. (componente de resíduo); rendimento 0.086 kg; Código LER 15 01 01; Massa do elemento 1 kg; Volume 0.001333 m3
