# Regulador de nível

- Propriedade do ficheiro: CYPE Ingenieros S.A.
- Formato: FIEBDC-3/2016
- Programa: Gerador de preços para construção civil. CYPE Ingenieros, S.A.
- Data: 19/04/2024
- Âmbito geográfico: Cabo Verde
- Moeda: CVE
- Custos indirectos: 3 %
- IVA: 15 %

## U Infra-estruturas no logradouro

### UP Piscinas

#### UPM Complementos para tanque de piscina

**UPM015** Ud Regulador de nível.
Regulador de nível de resinas termoplásticas de ABS, cor branca, com tampa circular, pressão máxima de trabalho 2,45 bar. Inclusive peças de ligação.
Inclui: Montagem, ligação e verificação do seu correcto funcionamento.
Critério de medição de projecto: Número de unidades previstas, segundo documentação gráfica de Projecto.
Critério de medição de obra: Medir-se-á o número de unidades realmente executadas segundo especificações de Projecto.

| Código | Un | Descrição | Rendimento | Preço | Importância |
|---|---|---|---|---|---|
| mt47ped032a | Ud | Regulador de nível de resinas termoplásticas de ABS, cor branca, com tampa circular, pressão máxima de trabalho 2,45 bar, inclusive peças de ligação. (material) | 1 | 16847.67 | 16847.670 |
| mo008 | h | Oficial de 1ª canalizador. (mão de obra) | 0.193 | 639.39 | 123.402 |
| mo107 | h | Ajudante de canalizador. (mão de obra) | 0.193 | 398.19 | 76.851 |
| % | % | Custos directos complementares | 2 % | 17047.923 | 340.958 |
|  |  | Custos directos |  |  | 17388.881 |

## Recursos

**mt47ped032a** Ud Regulador de nível de resinas termoplásticas de ABS
Dados técnicos: Custo energético 193.799 MJ; Emissão de CO2 9.681 kg
Resíduos:
- embalagem: re150101 Embalagens de papel e cartão. (componente de resíduo); rendimento 0.072 kg; Código LER 15 01 01; Massa do elemento 1 kg; Volume 0.001333 m3
