# Pulverizador

- Propriedade do ficheiro: CYPE Ingenieros S.A.
- Formato: FIEBDC-3/2016
- Programa: Gerador de preços para construção civil. CYPE Ingenieros, S.A.
- Data: 19/04/2024
- Âmbito geográfico: Cabo Verde
- Moeda: CVE
- Custos indirectos: 3 %
- IVA: 15 %

## U Infra-estruturas no logradouro

### UR Rega

#### URE Equipamentos

**URE025** Ud Pulverizador.
Pulverizador aéreo, de 1/2" de diâmetro, formado por bico difusor com arco ajustável, com caudal proporcional ao sector regado e alcance regulável, adaptador de bico e tubo de aço galvanizado. Inclusive acessórios de ligação à tubagem de abastecimento e distribuição.
Inclui: Instalação no terreno e ligação hidráulica à tubagem de abastecimento e distribuição. Limpeza hidráulica da unidade. Ajuste do caudal de água.
Critério de medição de projecto: Número de unidades previstas, segundo documentação gráfica de Projecto.
Critério de medição de obra: Medir-se-á o número de unidades realmente executadas segundo especificações de Projecto.

| Código | Un | Descrição | Rendimento | Preço | Importância |
|---|---|---|---|---|---|
| mt48wwg210a | Ud | Tubo de aço galvanizado, de 1 m de comprimento, ligação de 1/2" de diâmetro. (material) | 1 | 678.42 | 678.420 |
| mt48wwg220a | Ud | Adaptador para bico, de ABS, ligação de 1/2" de diâmetro. (material) | 1 | 194.47 | 194.470 |
| mt48dif010a | Ud | Bico difusor com arco ajustável, com caudal proporcional ao sector regado e alcance regulável, ligação de 1/2" de diâmetro. (material) | 1 | 269.35 | 269.350 |
| mt37tpj023ca | Ud | Abraçadeira de tomada de PP com dois parafusos, para tubo de 32 mm de diâmetro exterior, com tomada para ligação roscada de 1/2" de diâmetro, PN=16 atm, com juntas elásticas de EPDM, segundo NP EN ISO 15874-3. (material) | 1 | 420.4 | 420.400 |
| mo008 | h | Oficial de 1ª canalizador. (mão de obra) | 0.124 | 639.39 | 79.284 |
| mo107 | h | Ajudante de canalizador. (mão de obra) | 0.124 | 398.19 | 49.376 |
| % | % | Custos directos complementares | 2 % | 1691.300 | 33.826 |
|  |  | Custos directos |  |  | 1725.126 |

Resíduos:
- colocação: mt37tpj023ca; factor de resíduo 0.0275

## Recursos

**mt37tpj023ca** Ud Abraçadeira de tomada de PP com dois parafusos
Dados técnicos: Custo energético 36.833 MJ; Emissão de CO2 1.858 kg; Código LER 17 02 03; Massa do elemento 0.38 kg; Volume 0.000633 m3
Resíduos:
- embalagem: re150101 Embalagens de papel e cartão. (componente de resíduo); rendimento 0.035 kg; Código LER 15 01 01; Massa do elemento 1 kg; Volume 0.001333 m3
