# Cerca de madeira

- Propriedade do ficheiro: CYPE Ingenieros S.A.
- Formato: FIEBDC-3/2016
- Programa: Gerador de preços para construção civil. CYPE Ingenieros, S.A.
- Data: 29/10/2024
- Âmbito geográfico: Cabo Verde
- Moeda: CVE
- Custos indirectos: 3 %
- IVA: 15 %

## U Infra-estruturas no logradouro

### UV Vedações

#### UVA Cercas de madeira

**UVA010** m Cerca de madeira.
Cerca de madeira de pinho tratada em autoclave com sais hidrossolúveis, com classe de risco 4 segundo NP EN 335, formada por montantes rectangulares de 7x7 cm e 120 cm de altura separados 25 cm entre si, travados com toros torneados de 8 cm de diâmetro e apoiados sobre base realizada com travessas de 20x10 cm, fixada à fundação com parafusos estruturais de aço zincado.
Inclui: Implantação e marcação de eixos. Corte e samblagem das peças. Colocação e fixação provisória da cerca. Aprumo e nivelamento. Fixação definitiva da cerca.
Critério de medição de projecto: Comprimento medido entre eixos, segundo documentação gráfica de Projecto.
Critério de medição de obra: Medir-se-á, a eixos, o comprimento realmente executado segundo especificações de Projecto.

| Código | Un | Descrição | Rendimento | Preço | Importância |
|---|---|---|---|---|---|
| mt18mva160a | m | Montante rectangular de madeira de pinho, de 7x7 cm, tratada em autoclave com sais hidrossolúveis, com classe de risco 4 segundo NP EN 335. (material) | 4.8 | 598.01 | 2870.448 |
| mt18bma010n | m | Travessa de madeira de pinho, de 20x10 cm, tratada em autoclave com sais hidrossolúveis, com classe de risco 4 segundo NP EN 335, para base de apoio de cerca de madeira. (material) | 1 | 1223.79 | 1223.790 |
| mt18bma031a | m | Toro torneado de madeira de pinho tratada em autoclave com sais hidrossolúveis, com classe de risco 4 segundo NP EN 335, de 8 cm de diâmetro. (material) | 2 | 437.07 | 874.140 |
| mt07emr100aB | Ud | Parafuso estrutural de aço zincado, com anilha, de 12 mm de diâmetro e 160 mm de comprimento, de cabeça hexagonal, para aparafusar directamente sobre o furo realizado no betão. (material) | 3 | 930.44 | 2791.320 |
| mo048 | h | Oficial de 1ª montador de estruturas de madeira. (mão de obra) | 0.234 | 652.63 | 152.715 |
| mo095 | h | Ajudante de montador de estruturas de madeira. (mão de obra) | 0.468 | 418.14 | 195.690 |
| % | % | Custos directos complementares | 2 % | 8108.103 | 162.162 |
|  |  | Custos directos |  |  | 8270.265 |

Resíduos:
- colocação: mt18mva160a; factor de resíduo 0.0125656
- colocação: mt18bma010n; factor de resíduo 0.00992418
- colocação: mt18bma031a; factor de resíduo 0.013245

## Recursos

**mt18mva160a** m Montante rectangular de madeira de pinho
Dados técnicos: Custo energético 226.015 MJ; Emissão de CO2 -3.607 kg; Código LER 17 02 01; Massa do elemento 2.7 kg; Volume 0.002455 m3
Resíduos:
- embalagem: re170203 Plástico. (componente de resíduo); rendimento 0.002 kg; Código LER 17 02 03; Massa do elemento 1 kg; Volume 0.001667 m3

**mt18bma010n** m Travessa de madeira de pinho
Dados técnicos: Custo energético 682.250 MJ; Emissão de CO2 -20.778 kg; Código LER 17 02 01; Massa do elemento 11 kg; Volume 0.01 m3
Resíduos:
- embalagem: re170203 Plástico; rendimento 0.003 kg

**mt18bma031a** m Toro torneado de madeira de pinho tratada em autoclave com sais hidrossolúveis
Dados técnicos: Custo energético 173.804 MJ; Emissão de CO2 -5.282 kg; Código LER 17 02 01; Massa do elemento 2.8 kg; Volume 0.002545 m3
Resíduos:
- embalagem: re170203 Plástico; rendimento 0.002 kg
