# Gelosia de alvenaria para vedação de terreno, sobre muro

- Propriedade do ficheiro: CYPE Ingenieros S.A.
- Formato: FIEBDC-3/2016
- Programa: Gerador de preços para construção civil. CYPE Ingenieros, S.A.
- Data: 29/10/2024
- Âmbito geográfico: Cabo Verde
- Moeda: CVE
- Custos indirectos: 3 %
- IVA: 15 %

## U Infra-estruturas no logradouro

### UV Vedações

#### UVC Gelosia

**UVC010** m² Gelosia de alvenaria para vedação de terreno, sobre muro.
Vedação formada por gelosia de alvenaria de blocos cerâmicos de gelosia decorativa, cor vermelho, acabamento mate, de 20x20x7 cm, assentes com argamassa de cimento, confeccionada em obra, dosificação 1:6, sobre muro de alvenaria ou betão.
Critérios considerados na determinação do preço da unidade de obra: O preço não inclui o muro.
Inclui: Marcação das paredes a realizar. Colocação e aprumo de prumos de referência. Colocação de fios entre prumos. Colocação de fios de prumo fixos nas arestas. Colocação das peças. Correcção de falhas das juntas e limpeza do paramento.
Critério de medição de projecto: Superfície medida segundo documentação gráfica de Projecto.
Critério de medição de obra: Medir-se-á a superfície realmente executada segundo especificações de Projecto.

| Código | Un | Descrição | Rendimento | Preço | Importância |
|---|---|---|---|---|---|
| mt08aaa010a | m³ | Água. (material) | 0.006 | 195.56 | 1.173 |
| mt01arg005a | t | Areia de pedreira, para argamassa preparada em obra. (material) | 0.011 | 2106.19 | 23.168 |
| mt08cem000m | kg | Cimento cinzento em sacos. (material) | 1.75 | 17.38 | 30.415 |
| mt20cec030a | Ud | Bloco cerâmico de gelosia decorativa, cor vermelho, acabamento mate, de 20x20x7 cm. (material) | 23 | 136.3 | 3134.900 |
| mq06hor010 | h | Betoneira eléctrica com uma capacidade de amassadura de 160 l. (equipamento) | 0.006 | 334.11 | 2.005 |
| mo041 | h | Oficial de 1ª construção de obra civil. (mão de obra) | 0.594 | 627.12 | 372.509 |
| mo087 | h | Ajudante de construção de obra civil. (mão de obra) | 0.668 | 402.07 | 268.583 |
| % | % | Custos directos complementares | 2 % | 3832.753 | 76.655 |
|  |  | Custos directos |  |  | 3909.408 |

Resíduos:
- colocação: mt01arg005a Areia de pedreira, para argamassa preparada em obra; factor de resíduo 0.00501329
- colocação: mt08cem000m Cimento cinzento em sacos; factor de resíduo 0.0063
- colocação: mt20cec030a Bloco cerâmico de gelosia decorativa, cor vermelho, acabamento mate, de 20x20x7 cm; factor de resíduo 0.0105

## Recursos

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt20cec030a** Ud Bloco cerâmico de gelosia decorativa, cor vermelho, acabamento mate, de 20x20x7 cm
Dados técnicos: Custo energético 10.183 MJ; Emissão de CO2 0.639 kg; Código LER 17 01 03; Massa do elemento 2.67 kg; Volume 0.002136 m3
Resíduos:
- embalagem: re170201 Madeira; rendimento 0.014 kg
- embalagem: re170203 Plástico; rendimento 0.005 kg
