# Muro de gabiões para vadação de terreno

- Propriedade do ficheiro: CYPE Ingenieros S.A.
- Formato: FIEBDC-3/2016
- Programa: Gerador de preços para construção civil. CYPE Ingenieros, S.A.
- Data: 29/10/2024
- Âmbito geográfico: Cabo Verde
- Moeda: CVE
- Custos indirectos: 3 %
- IVA: 15 %

## U Infra-estruturas no logradouro

### UV Vedações

#### UVM Muros

**UVM030** m² Muro de gabiões para vadação de terreno.
Vedação formada por muro de gabiões com duas faces à vista composto por gabião de 2000x1000x250 mm de malha electrossoldada, de arame de aço galvanizado, de 3,5 a 6 mm de diâmetro, com uma abertura de malha de 25x100 mm em todas as faces, com uma resistência à corrosão em nevoeiro salino superior a 3000 horas e uma resistência mínima à tracção do arame de 450 N/mm²; e enchimento com meios mecânicos com pedra calcária, de granulometria compreendida entre 150 e 200 mm.
Critérios considerados na determinação do preço da unidade de obra: O preço não inclui a fundação.
Inclui: Marcação. Preparação da superfície de apoio. Colocação dos gabiões. Amarração das arestas. Enchimento dos gabiões. Fechamento e atamento final dos gabiões. Remoção do material sobrante.
Critério de medição de projecto: Superfície medida segundo documentação gráfica de Projecto.
Critério de medição de obra: Medir-se-á a superfície realmente executada segundo especificações de Projecto.

| Código | Un | Descrição | Rendimento | Preço | Importância |
|---|---|---|---|---|---|
| mt07etf035a | Ud | Gabião de 2000x1000x250 mm de malha electrossoldada, de arame de aço galvanizado, segundo NP EN 10244-2, de 3,5 a 6 mm de diâmetro, com uma abertura de malha de 25x100 mm em todas as faces, com uma resistência à corrosão em nevoeiro salino superior a 3000 horas segundo EN ISO 10289 e NP EN ISO 9227 e uma resistência mínima à tracção do arame de 450 N/mm² segundo NP EN 10223-8 e dois tubos ocos de aço de 60 mm de diâmetro para ancoragem a fundação. (material) | 0.5 | 14337.2 | 7168.600 |
| mt06psm010b | m³ | Pedra de calcário de granulometria compreendida entre 150 e 200 mm, com desgaste no ensaio de Los Angeles < 50. (material) | 0.275 | 1929.83 | 530.703 |
| mq01exn020a | h | Retroescavadora hidráulica sobre pneus, de 105 kW. (equipamento) | 1.275 | 5027.28 | 6409.782 |
| mq04cab010c | h | Camião basculante de 12 t de carga, de 162 kW. (equipamento) | 1.275 | 4356.98 | 5555.150 |
| mo041 | h | Oficial de 1ª construção de obra civil. (mão de obra) | 1.4 | 627.12 | 877.968 |
| mo087 | h | Ajudante de construção de obra civil. (mão de obra) | 1.4 | 402.07 | 562.898 |
| % | % | Custos directos complementares | 2 % | 21105.101 | 422.102 |
|  |  | Custos directos |  |  | 21527.203 |

Resíduos:
- colocação: mt07etf035a; factor de resíduo 0.0053
- colocação: mt06psm010b Pedra de calcário de granulometria compreendida entre 150 e 200 mm, com desgaste no ensaio de Los Angeles < 50; factor de resíduo 0.0154

## Recursos

**mt07etf035a** Ud Gabião de 2000x1000x250 mm de malha electrossoldada
Dados técnicos: Custo energético 512.150 MJ; Emissão de CO2 52.032 kg; Código LER 17 04 05; Massa do elemento 20.25 kg; Volume 0.009643 m3
Resíduos:
- embalagem: re170203 Plástico. (componente de resíduo); rendimento 0.04 kg; Código LER 17 02 03; Massa do elemento 1 kg; Volume 0.001667 m3

**mt06psm010b** m³ Pedra de calcário de granulometria compreendida entre 150 e 200 mm, com desgaste no ensaio de Los Angeles < 50
Dados técnicos: Custo energético 2736.000 MJ; Emissão de CO2 64.000 kg; Código LER 01 04 13; Massa do elemento 1600 kg; Volume 1.066667 m3
