# Lancil para jardim

- Propriedade do ficheiro: CYPE Ingenieros S.A.
- Formato: FIEBDC-3/2016
- Programa: Gerador de preços para construção civil. CYPE Ingenieros, S.A.
- Data: 19/04/2024
- Âmbito geográfico: Cabo Verde
- Moeda: CVE
- Custos indirectos: 3 %
- IVA: 15 %

## U Infra-estruturas no logradouro

### UX Pavimentos

#### UXB Lancis

**UXB010** m Lancil para jardim.
Fornecimento e colocação de peças de lancil de pedra natural, 40x20x15 cm, para jardim, com face superior arredondada ou facetada. Tudo realizado sobre pavimento composto por base de betão simples C20/25 (X0(P); D25; S2; Cl 1,0), de 10 cm de espessura, executada segundo pendentes do projecto e colocada sobre solo de fundação, não incluído neste preço. Inclusive escavação, enchimento de juntas com argamassa de cimento, confeccionada em obra, dosificação 1:6 e limpeza.
Inclui: Marcação de alinhamentos e níveis. Betonagem e espalhamento do betão. Colocação das peças. Enchimento de juntas com argamassa. Assentamento e nivelamento.
Critério de medição de projecto: Comprimento medido segundo documentação gráfica de Projecto.
Critério de medição de obra: Medir-se-á o comprimento realmente executado segundo especificações de Projecto.

| Código | Un | Descrição | Rendimento | Preço | Importância |
|---|---|---|---|---|---|
| mt10hmf020Da | m³ | Betão simples C20/25 (X0(P); D25; S2; Cl 1,0), fabricado em central, segundo NP EN 206. (material) | 0.042 | 12505.37 | 525.226 |
| mt18jbp010b | Ud | Lancil de pedra natural, 40x20x15 cm, para jardim, com face superior arredondada ou facetada, segundo NP EN 1343. (material) | 2.625 | 1099.7 | 2886.713 |
| mt08aaa010a | m³ | Água. (material) | 0.006 | 193.69 | 1.162 |
| mt01arg005a | t | Areia de pedreira, para argamassa preparada em obra. (material) | 0.008 | 2085.8 | 16.686 |
| mt08cem000m | kg | Cimento cinzento em sacos. (material) | 1.25 | 17.22 | 21.525 |
| mq06hor010 | h | Betoneira eléctrica com uma capacidade de amassadura de 160 l. (equipamento) | 0.006 | 330.99 | 1.986 |
| mo041 | h | Oficial de 1ª construção de obra civil. (mão de obra) | 0.263 | 622.24 | 163.649 |
| mo087 | h | Ajudante de construção de obra civil. (mão de obra) | 0.315 | 398.94 | 125.666 |
| % | % | Custos directos complementares | 2 % | 3742.613 | 74.852 |
|  |  | Custos directos |  |  | 3817.465 |

Resíduos:
- colocação: mt10hmf020Da Betão simples C20/25 (X0(P); D25; S2; Cl 1,0), fabricado em central, segundo NP EN 206; factor de resíduo 0.00136377
- colocação: mt18jbp010b Lancil de pedra natural, 40x20x15 cm, para jardim, com face superior arredondada ou facetada, segundo NP EN 1343; factor de resíduo 0.0385
- colocação: mt01arg005a Areia de pedreira, para argamassa preparada em obra; factor de resíduo 0.00501329
- colocação: mt08cem000m Cimento cinzento em sacos; factor de resíduo 0.0063

## Recursos

**mt10hmf020Da** m³ Betão simples C20/25 (X0(P); D25; S2; Cl 1,0), fabricado em central, segundo NP EN 206
Dados técnicos: Custo energético 1840.000 MJ; Emissão de CO2 230.000 kg; Código LER 17 01 01; Massa do elemento 2300 kg; Volume 1.533333 m3

**mt18jbp010b** Ud Lancil de pedra natural, 40x20x15 cm, para jardim, com face superior arredondada ou facetada, segundo NP EN 1343
Dados técnicos: Custo energético 77.150 MJ; Emissão de CO2 2.879 kg; Código LER 01 04 13; Massa do elemento 31.2 kg; Volume 0.0208 m3
Resíduos:
- embalagem: re170201 Madeira. (componente de resíduo); rendimento 0.001 kg; Código LER 17 02 01; Massa do elemento 1 kg; Volume 0.000909 m3
- embalagem: re170203 Plástico. (componente de resíduo); rendimento 0.08 kg; Código LER 17 02 03; Massa do elemento 1 kg; Volume 0.001667 m3

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira; rendimento 0.001 kg
- embalagem: re170203 Plástico; rendimento 0.003 kg
