# Pavimento em material granular, uso pedonal

- Propriedade do ficheiro: CYPE Ingenieros S.A.
- Formato: FIEBDC-3/2016
- Programa: Gerador de preços para construção civil. CYPE Ingenieros, S.A.
- Data: 29/10/2024
- Âmbito geográfico: Cabo Verde
- Moeda: CVE
- Custos indirectos: 3 %
- IVA: 15 %

## U Infra-estruturas no logradouro

### UX Pavimentos

#### UXO De material granular

**UXO010** m² Pavimento em material granular, uso pedonal.
Pavimento pedonal, em material granular, de 10 cm de espessura, realizado com areia calcária, espalhada e nivelada com motoniveladora, sobre base firme existente, não incluída neste preço. Incluindo, nivelamento prévio, espalhamento, reforço de bordos, humidificação, compactação e limpeza.
Inclui: Carga e transporte no local de trabalho do material de enchimento e rega do mesmo. Aplicação do material de enchimento em camadas de espessura uniforme. Perfilamento de bordas. Rega da camada. Compactação através de cilindro vibratório. Nivelamento.
Critério de medição de projecto: Superfície medida em projecção horizontal, segundo documentação gráfica de Projecto.
Critério de medição de obra: Medir-se-á, em projecção horizontal, a superfície realmente executada segundo especificações de Projecto.

| Código | Un | Descrição | Rendimento | Preço | Importância |
|---|---|---|---|---|---|
| mt01arp040a | m³ | Areia calcária seleccionada de britagem, cor, com granulometria de 0 a 5 mm de diâmetro. (material) | 0.12 | 2755.6 | 330.672 |
| mq01mot010a | h | Motoniveladora de 141 kW. (equipamento) | 0.006 | 7351.66 | 44.110 |
| mq02rot030a | h | Compactador tandem auto-propulsado, de 63 kW, de 8,75 t, largura de trabalho 168 cm. (equipamento) | 0.006 | 4245.26 | 25.472 |
| mq02cia020j | h | Camião cisterna, de 8 m³ de capacidade. (equipamento) | 0.005 | 11514.57 | 57.573 |
| mo041 | h | Oficial de 1ª construção de obra civil. (mão de obra) | 0.003 | 627.12 | 1.881 |
| mo087 | h | Ajudante de construção de obra civil. (mão de obra) | 0.007 | 402.07 | 2.814 |
| % | % | Custos directos complementares | 2 % | 462.522 | 9.250 |
|  |  | Custos directos |  |  | 471.772 |

Resíduos:
- colocação: mt01arp040a Areia calcária seleccionada de britagem, cor, com granulometria de 0 a 5 mm de diâmetro; factor de resíduo 0.003

## Recursos

**mt01arp040a** m³ Areia calcária seleccionada de britagem, cor, com granulometria de 0 a 5 mm de diâmetro
Dados técnicos: Custo energético 146.250 MJ; Emissão de CO2 7.800 kg; Código LER 01 04 09; Massa do elemento 1950 kg; Volume 1.21875 m3
