# Pavimento drenante, com grelha alveolar e relva

- Propriedade do ficheiro: CYPE Ingenieros S.A.
- Formato: FIEBDC-3/2016
- Programa: Gerador de preços para construção civil. CYPE Ingenieros, S.A.
- Data: 29/10/2024
- Âmbito geográfico: Cabo Verde
- Moeda: CVE
- Custos indirectos: 3 %
- IVA: 15 %

## U Infra-estruturas no logradouro

### UX Pavimentos

#### UXR Drenantes

**UXR210** m² Pavimento drenante, com grelha alveolar e relva.
Pavimento drenante, para tráfego pedonal, formado por camada de drenagem compactada de brita filtrante não seleccionada, de 10 cm de espessura, camada de nivelação compactada de areia com granulometria de 0 a 5 mm de diâmetro, limpa, de 5 cm de espessura, grelha alveolar de polietileno de alta densidade (HDPE) estável aos raios UV, resistência à compressão 200 t/m², de 50x50x4 cm, cor verde, com uma percentagem de ocos de 95% e camada de enchimento de terra vegetal crivada e mistura de sementes para relva cobrindo a grelha alveolar.
Inclui: Transporte e descarga do material ao local de trabalho. Espalhamento e compactação da camada de drenagem. Espalhamento e compactação da camada de nivelação. Disposição das grelhas alveolares. Adubação do fundo e espalhamento da camada de enchimento. Distribuição de sementes. Tapamento com húmus. Primeira rega.
Critério de medição de projecto: Superfície medida segundo documentação gráfica de Projecto.
Critério de medição de obra: Medir-se-á a superfície realmente executada segundo especificações de Projecto.

| Código | Un | Descrição | Rendimento | Preço | Importância |
|---|---|---|---|---|---|
| mt01ard030b | t | Brita filtrante não seleccionada. (material) | 0.33 | 2216.18 | 731.339 |
| mt01ara010a | m³ | Areia com granulometria de 0 a 5 mm de diâmetro, limpa. (material) | 0.048 | 1673.25 | 80.316 |
| mt18rad010a | m² | Grelha alveolar de polietileno de alta densidade (HDPE) estável aos raios UV, resistência à compressão 200 t/m², de 50x50x4 cm, cor verde, com uma percentagem de ocos de 95%, para estabilização de pavimentos drenantes com relva. (material) | 1.05 | 2269.49 | 2382.965 |
| mt48tif020a | kg | Adubo para pré-sementeira de relva. (material) | 0.1 | 147.62 | 14.762 |
| mt48tie030a | m³ | Terra vegetal crivada, fornecida a granel. (material) | 0.04 | 2429.53 | 97.181 |
| mt48tis010a | kg | Mistura de sementes para relva. (material) | 0.035 | 642.75 | 22.496 |
| mt48tie040 | kg | Húmus limpo crivado. (material) | 5 | 3.53 | 17.650 |
| mt08aaa010a | m³ | Água. (material) | 0.05 | 195.56 | 9.778 |
| mq01pan070b | h | Mini pá carregadora sobre pneus, de 52 kW/1 m³ kW. (equipamento) | 0.026 | 3564.12 | 92.667 |
| mq02rod010d | h | Placa vibratória de condução manual, de 300 kg, largura de trabalho 70 cm, reversível. (equipamento) | 0.028 | 693.09 | 19.407 |
| mo041 | h | Oficial de 1ª construção de obra civil. (mão de obra) | 0.108 | 627.12 | 67.729 |
| mo087 | h | Ajudante de construção de obra civil. (mão de obra) | 0.236 | 402.07 | 94.889 |
| mo040 | h | Oficial de 1ª jardineiro. (mão de obra) | 0.131 | 627.12 | 82.153 |
| mo115 | h | Operário jardineiro. (mão de obra) | 0.263 | 386.89 | 101.752 |
| % | % | Custos directos complementares | 2 % | 3815.084 | 76.302 |
|  |  | Custos directos |  |  | 3891.386 |

Resíduos:
- colocação: mt01ard030b Brita filtrante não seleccionada; factor de resíduo 0.00474561
- colocação: mt01ara010a Areia com granulometria de 0 a 5 mm de diâmetro, limpa; factor de resíduo 0.003
- colocação: mt48tif020a Adubo para pré-sementeira de relva; factor de resíduo 0.052198
- colocação: mt48tie030a Terra vegetal crivada, fornecida a granel; factor de resíduo 0.003

## Recursos

**mt01ard030b** t Brita filtrante não seleccionada
Dados técnicos: Custo energético 75.000 MJ; Emissão de CO2 4.000 kg; Código LER 01 04 08; Massa do elemento 1000 kg; Volume 0.666667 m3

**mt01ara010a** m³ Areia com granulometria de 0 a 5 mm de diâmetro, limpa
Dados técnicos: Custo energético 146.250 MJ; Emissão de CO2 7.800 kg; Código LER 01 04 09; Massa do elemento 1950 kg; Volume 1.21875 m3

**mt48tif020a** kg Adubo para pré-sementeira de relva
Dados técnicos: Custo energético 30.291 MJ; Emissão de CO2 3.674 kg; Código LER 06 10 99; Massa do elemento 1 kg; Volume 0.001111 m3
Resíduos:
- embalagem: re170203 Plástico. (componente de resíduo); rendimento 0.003 kg; Código LER 17 02 03; Massa do elemento 1 kg; Volume 0.001667 m3

**mt48tie030a** m³ Terra vegetal crivada, fornecida a granel
Dados técnicos: Custo energético 151.700 MJ; Emissão de CO2 8.200 kg; Código LER 17 05 04; Massa do elemento 2050 kg; Volume 1.28125 m3

**mt08aaa010a** m³ Água
Dados técnicos: Custo energético 60.000 MJ; Emissão de CO2 30.000 kg
