# Ensaio de leitada betuminosa

- Propriedade do ficheiro: CYPE Ingenieros S.A.
- Formato: FIEBDC-3/2016
- Programa: Gerador de preços para construção civil. CYPE Ingenieros, S.A.
- Data: 29/10/2024
- Âmbito geográfico: Cabo Verde
- Moeda: CVE
- Custos indirectos: 3 %
- IVA: 15 %

## X Controlo de qualidade e ensaios

### XH Materiais betuminosos

#### XHB Misturas betuminosas

**XHB020** Ud Ensaio de leitada betuminosa.
Ensaios a realizar em laboratório acreditado na área técnica correspondente, sobre uma amostra de leitada betuminosa, recolhida em obra, para a determinação das seguintes características: par de torção. Incluindo deslocamento à obra, recolha de amostra e relatório de resultados.
Inclui: Deslocamento à obra. Recolha de amostras. Realização dos ensaios. Redacção de relatório dos resultados dos ensaios realizados.
Critério de medição de projecto: Ensaio a realizar, segundo documentação do Plano de controlo de qualidade.

| Código | Un | Descrição | Rendimento | Preço | Importância |
|---|---|---|---|---|---|
| mt49des010 | Ud | Repercussão por deslocamento à obra para a recolha de amostras. (material) | 1 | 120.91 | 120.910 |
| mt49lbi005 | Ud | Recolha de uma amostra de leitada betuminosa. (material) | 1 | 4081.07 | 4081.070 |
| mt49lbi020 | Ud | Ensaio para determinar o par de torção de uma amostra de leitada betuminosa. (material) | 1 | 16324.28 | 16324.280 |
| mt49lbi120 | Ud | Relatório de resultados dos ensaios realizados sobre uma amostra de leitada betuminosa. (material) | 1 | 15695.23 | 15695.230 |
| % | % | Custos directos complementares | 2 % | 36221.490 | 724.430 |
|  |  | Custos directos |  |  | 36945.920 |
