# Sistema provisório de protecção de bordo de laje, classe B

- Propriedade do ficheiro: CYPE Ingenieros S.A.
- Formato: FIEBDC-3/2016
- Programa: Gerador de preços para construção civil. CYPE Ingenieros, S.A.
- Data: 19/04/2024
- Âmbito geográfico: Cabo Verde
- Moeda: CVE
- Custos indirectos: 3 %
- IVA: 15 %

## Y Segurança e saúde

### YC Sistemas de protecção colectiva

#### YCF Protecção perimetral de bordos de laje

**YCF020** m Sistema provisório de protecção de bordo de laje, classe B.
Sistema provisório de protecção de bordo de laje, classe B, de 1 m de altura, que proporciona resistência só para cargas estáticas e forças dinâmicas débeis e para superfícies de trabalho com um ângulo de inclinação máximo de 30°, formado por: travessa principal de tubo de aço de 25 mm de diâmetro e 2500 mm de comprimento, amortizável em 150 utilizações; 3 travessas intermédias de tubo de aço de 25 mm de diâmetro e 2500 mm de comprimento, colocadas de forma que uma esfera de 250 mm não passe através de qualquer abertura, amortizáveis em 150 utilizações; rodapé metálico de 3 m de comprimento, que tenha o bordo superior pelo menos 15 cm por cima da superfície de trabalho, amortizável em 150 utilizações e prumos fixos de segurança fabricados em aço de primeira qualidade pintado em forno em epóxi-poliéster, de 40 mm de diâmetro e 1200 mm de comprimento, separados entre si uma distância máxima de 2,5 m e fixados à laje com base plástica embebida no betão, amortizáveis em 20 utilizações.
Critério de medição de projecto: Comprimento medido segundo Plano de Segurança e Saúde.
Critério de medição de obra: Será medido o comprimento realmente montado segundo especificações do Plano de Segurança e Saúde.

| Código | Un | Descrição | Rendimento | Preço | Importância |
|---|---|---|---|---|---|
| mt50spb060 | Ud | Base plástica para prumo. (material) | 0.58 | 337.68 | 195.854 |
| mt50spb030w | Ud | Prumo fixo de segurança fabricado em aço de primeira qualidade pintado em forno em epóxi-poliéster, de 40 mm de diâmetro e 1200 mm de comprimento. (material) | 0.029 | 1115.9 | 32.361 |
| mt50spb050a | Ud | Travessa para prumo fabricada com molde, de tubo de aço pintado em forno em epóxi-poliéster, de 25 mm de diâmetro e 2500 mm de comprimento. (material) | 0.011 | 1115.48 | 12.270 |
| mt50spb070 | Ud | Rodapé metálico de 3 m de comprimento e 150 mm de altura, pintado em forno em epóxi-poliéster. (material) | 0.002 | 3891.37 | 7.783 |
| mo119 | h | Oficial de 1ª Segurança e Saúde. (mão de obra) | 0.205 | 622.24 | 127.559 |
| mo120 | h | Operário Segurança e Saúde. (mão de obra) | 0.205 | 383.87 | 78.693 |
| % | % | Custos directos complementares | 2 % | 454.520 | 9.090 |
|  |  | Custos directos |  |  | 463.610 |

Resíduos:
- colocação: mt50spb030w; factor de resíduo 1
- colocação: mt50spb050a; factor de resíduo 1
- colocação: mt50spb070 Rodapé metálico de 3 m de comprimento e 150 mm de altura, pintado em forno em epóxi-poliéster; factor de resíduo 1

## Recursos

**mt50spb030w** Ud Prumo fixo de segurança fabricado em aço de primeira qualidade pintado em forno em epóxi-poliéster
Dados técnicos: Custo energético 20.643 MJ; Emissão de CO2 1.071 kg; Código LER 17 04 05; Massa do elemento 2.1 kg; Volume 0.001 m3

**mt50spb050a** Ud Travessa para prumo fabricada com molde
Dados técnicos: Custo energético 22.904 MJ; Emissão de CO2 1.188 kg; Código LER 17 04 05; Massa do elemento 2.33 kg; Volume 0.00111 m3

**mt50spb070** Ud Rodapé metálico de 3 m de comprimento e 150 mm de altura, pintado em forno em epóxi-poliéster
Dados técnicos: Custo energético 88.470 MJ; Emissão de CO2 4.590 kg; Código LER 17 04 05; Massa do elemento 9 kg; Volume 0.004286 m3
