# Sistema T de rede de segurança colocada horizontalmente com consolas

- Propriedade do ficheiro: CYPE Ingenieros S.A.
- Formato: FIEBDC-3/2016
- Programa: Gerador de preços para construção civil. CYPE Ingenieros, S.A.
- Data: 19/04/2024
- Âmbito geográfico: Cabo Verde
- Moeda: CVE
- Custos indirectos: 3 %
- IVA: 15 %

## Y Segurança e saúde

### YC Sistemas de protecção colectiva

#### YCF Protecção perimetral de bordos de laje

**YCF040** m Sistema T de rede de segurança colocada horizontalmente com consolas.
Sistema T de rede de segurança colocada horizontalmente, primeira utilização, através de montagem no chão e elevação posterior ao piso, formado por: rede de segurança EN 1263-1 T A2 M60 Q M, de poliamida de alta tenacidade, atada, de cor branca, amortizável em 10 utilizações; consola com braços articulados separados entre si uma distância máxima de 4 m, longarinas metálicas e apoios inferiores, amortizável em 50 utilizações e elementos de fixação para ancoragem à laje, amortizáveis em 50 utilizações. Inclusive corda de união de polipropileno, para unir as redes e corda de atadura de polipropileno, para atar a corda perimetral das redes a um suporte adequado.
Critério de medição de projecto: Comprimento medido segundo Plano de Segurança e Saúde.
Critério de medição de obra: Será medido o comprimento realmente montado segundo especificações do Plano de Segurança e Saúde.

| Código | Un | Descrição | Rendimento | Preço | Importância |
|---|---|---|---|---|---|
| mt50sph010ja | m² | Rede de segurança EN 1263-1 T A2 M60 Q M, de poliamida de alta tenacidade, atada, de cor branca. Corda de rede de diâmetro 4,5 mm. Energia da rede A2 (entre 2,2 e 4,4 kJ). Configuração da rede quadrada, com corda perimetral de polipropileno de 16 mm de diâmetro. (material) | 0.322 | 609.9 | 196.388 |
| mt50spr170a | m | Corda de união EN 1263-1 N de polipropileno de alta tenacidade, com tratamento aos raios UV, D=8 mm e carga de ruptura superior a 7,5 kN. (material) | 0.116 | 33.88 | 3.930 |
| mt50spr180a | m | Corda de atadura EN 1263-1 G de polipropileno de alta tenacidade, com tratamento aos raios UV, D=12 mm e carga de ruptura superior a 20 kN. (material) | 0.22 | 58.73 | 12.921 |
| mt50sph120 | Ud | Consola metálica composta por dois braços articulados, de 3,75 m de comprimento cada um, separados entre si 4 m, duas longarinas, de 5,8 m de comprimento cada uma e dois apoios inferiores. (material) | 0.003 | 162687.74 | 488.063 |
| mt50sph121a | Ud | Elemento de fixação metálico para ancoragem da consola à laje. (material) | 0.01 | 12063.02 | 120.630 |
| mo119 | h | Oficial de 1ª Segurança e Saúde. (mão de obra) | 0.291 | 622.24 | 181.072 |
| mo120 | h | Operário Segurança e Saúde. (mão de obra) | 0.291 | 383.87 | 111.706 |
| % | % | Custos directos complementares | 2 % | 1114.710 | 22.294 |
|  |  | Custos directos |  |  | 1137.004 |

Resíduos:
- colocação: mt50sph010ja; factor de resíduo 1

## Recursos

**mt50sph010ja** m² Rede de segurança EN 1263-1 T A2 M60 Q M
Dados técnicos: Custo energético 35.167 MJ; Emissão de CO2 1.746 kg; Código LER 17 02 03; Massa do elemento 0.329 kg; Volume 0.000548 m3
Resíduos:
- embalagem: re170203 Plástico. (componente de resíduo); rendimento 0.034 kg; Código LER 17 02 03; Massa do elemento 1 kg; Volume 0.001667 m3
