# Linha de ancoragem horizontal temporária, de fita de poliéster, fixada ao terreno

- Propriedade do ficheiro: CYPE Ingenieros S.A.
- Formato: FIEBDC-3/2016
- Programa: Gerador de preços para construção civil. CYPE Ingenieros, S.A.
- Data: 19/04/2024
- Âmbito geográfico: Cabo Verde
- Moeda: CVE
- Custos indirectos: 3 %
- IVA: 15 %

## Y Segurança e saúde

### YC Sistemas de protecção colectiva

#### YCL Linhas e dispositivos de ancoragem

**YCL154** Ud Linha de ancoragem horizontal temporária, de fita de poliéster, fixada ao terreno.
Fornecimento, colocação e desmontagem de linha de ancoragem horizontal temporal, de fita de poliéster, de 10 m de comprimento, para segurar a um operário, classe C, composta por 2 dispositivos de ancoragem para enterrar em dois caboucos escavados no terreno de 1,5 m de profundidade, formado cada um deles por fita de poliéster de 35 mm de largura com um disco metálico de 350 mm de diâmetro num extremo e uma argola no outro extremo e 1 fita de poliéster de 35 mm de largura e 10 m de comprimento, com tensor com mecanismo de bloqueio antirretorno e mosquetão em ambos os extremos, amortizável em 3 utilizações.
Critérios considerados na determinação do preço da unidade de obra: O preço inclui a escavação dos caboucos, o enchimento posterior com as terras previamente escavadas e a compactação final.
Critério de medição de projecto: Número de unidades previstas, segundo Plano de Segurança e Saúde.
Critério de medição de obra: Medir-se-á o número de unidades realmente colocadas segundo especificações do Plano de Segurança e Saúde.

| Código | Un | Descrição | Rendimento | Preço | Importância |
|---|---|---|---|---|---|
| mt50spd040a | Ud | Dispositivo de ancoragem para enterrar num cabouco escavado no terreno de 1,5 m de profundidade, formado por fita de poliéster de 35 mm de largura com um disco metálico de 350 mm de diâmetro num extremo e uma argola no outro extremo, classe A1. (material) | 2 | 6396.84 | 12793.680 |
| mt50spl210b | Ud | Fita de poliéster de 35 mm de largura e 10 m de comprimento, com tensor com mecanismo de bloqueio antirretorno e mosquetão em ambos os extremos, amortizável em 3 utilizações. (material) | 0.33 | 19095.9 | 6301.647 |
| mq01exn020b | h | Retroescavadora hidráulica sobre pneus, de 115 kW. (equipamento) | 0.58 | 5215.67 | 3025.089 |
| mo119 | h | Oficial de 1ª Segurança e Saúde. (mão de obra) | 0.132 | 622.24 | 82.136 |
| mo120 | h | Operário Segurança e Saúde. (mão de obra) | 0.265 | 383.87 | 101.726 |
| % | % | Custos directos complementares | 2 % | 22304.278 | 446.086 |
|  |  | Custos directos |  |  | 22750.364 |
