# Biombo de protecção contra projecção de partículas

- Propriedade do ficheiro: CYPE Ingenieros S.A.
- Formato: FIEBDC-3/2016
- Programa: Gerador de preços para construção civil. CYPE Ingenieros, S.A.
- Data: 19/04/2024
- Âmbito geográfico: Cabo Verde
- Moeda: CVE
- Custos indirectos: 3 %
- IVA: 15 %

## Y Segurança e saúde

### YC Sistemas de protecção colectiva

#### YCT Protecção de zonas de trabalho

**YCT010** Ud Biombo de protecção contra projecção de partículas.
Protecção contra projecção de partículas, formada por biombo articulado móvel, composto por painéis de madeira, acabamento estratificado, de 3x2 m, amortizável em 4 utilizações.
Critério de medição de projecto: Número de unidades previstas, segundo Plano de Segurança e Saúde.
Critério de medição de obra: Medir-se-á o número de unidades realmente colocadas segundo especificações do Plano de Segurança e Saúde.

| Código | Un | Descrição | Rendimento | Preço | Importância |
|---|---|---|---|---|---|
| mt50les100 | Ud | Biombo articulado móvel, de 3 m de largura e 2 m de altura, com painéis de madeira, acabamento estratificado, para protecção contra projecção de partículas. (material) | 0.25 | 51843.03 | 12960.758 |
| mo120 | h | Operário Segurança e Saúde. (mão de obra) | 0.265 | 383.87 | 101.726 |
| % | % | Custos directos complementares | 2 % | 13062.484 | 261.250 |
|  |  | Custos directos |  |  | 13323.734 |

Resíduos:
- colocação: mt50les100; factor de resíduo 1

## Recursos

**mt50les100** Ud Biombo articulado móvel
Dados técnicos: Custo energético 9861.984 MJ; Emissão de CO2 -135.036 kg; Código LER 17 02 01; Massa do elemento 72.6 kg; Volume 0.066 m3
