# Toldo plastificado para cobrimento de contentor

- Propriedade do ficheiro: CYPE Ingenieros S.A.
- Formato: FIEBDC-3/2016
- Programa: Gerador de preços para construção civil. CYPE Ingenieros, S.A.
- Data: 19/04/2024
- Âmbito geográfico: Cabo Verde
- Moeda: CVE
- Custos indirectos: 3 %
- IVA: 15 %

## Y Segurança e saúde

### YC Sistemas de protecção colectiva

#### YCV Protecção contra descargas

**YCV020** Ud Toldo plastificado para cobrimento de contentor.
Fornecimento, montagem e desmontagem de toldo plastificado para conduta de entulho, para cobrimento de contentor, amortizável em 5 utilizações, que impede tanto a emissão do pó gerado pela saída de entulho como o depósito no contentor de outros resíduos estranhos à obra.
Critério de medição de projecto: Número de unidades previstas, segundo Plano de Segurança e Saúde.
Critério de medição de obra: Medir-se-á o número de unidades realmente colocadas segundo especificações do Plano de Segurança e Saúde.

| Código | Un | Descrição | Rendimento | Preço | Importância |
|---|---|---|---|---|---|
| mt50spc040 | Ud | Toldo plastificado para conduta de entulho, para cobrimento de contentor. (material) | 0.2 | 12808.23 | 2561.646 |
| mo120 | h | Operário Segurança e Saúde. (mão de obra) | 0.132 | 383.87 | 50.671 |
| % | % | Custos directos complementares | 2 % | 2612.317 | 52.246 |
|  |  | Custos directos |  |  | 2664.563 |
