# Conjunto de instalações provisórias de higiene e bem-estar

- Propriedade do ficheiro: CYPE Ingenieros S.A.
- Formato: FIEBDC-3/2016
- Programa: Gerador de preços para construção civil. CYPE Ingenieros, S.A.
- Data: 19/04/2024
- Âmbito geográfico: Cabo Verde
- Moeda: CVE
- Custos indirectos: 3 %
- IVA: 15 %

## Y Segurança e saúde

### YP Instalações provisórias de higiene e bem-estar

#### YPX Conjunto de instalações provisórias de higiene e bem-estar

**YPX010** Ud Conjunto de instalações provisórias de higiene e bem-estar.
Preço: 110265
Conjunto de instalações provisórias de higiene e bem-estar, necessárias para o cumprimento da regulamentação vigente em matéria de Segurança e Saúde no Trabalho.
Critérios considerados na determinação do preço da unidade de obra: O preço inclui o aluguer, construção ou adaptação de locais para este fim, a manutenção em condições de segurança durante todo o período de tempo necessário e a demolição ou remoção final.
Critério de medição de projecto: Número de unidades previstas, segundo Plano de Segurança e Saúde.
Critério de medição de obra: Amortização em forma de aluguer mensal, segundo as condições definidas no contrato subscrito com a empresa fornecedora.

| Código | Un | Descrição | Preço |
|---|---|---|---|
| % | % | Custos directos complementares | 0 |
