# Poste reflector

- Propriedade do ficheiro: CYPE Ingenieros S.A.
- Formato: FIEBDC-3/2016
- Programa: Gerador de preços para construção civil. CYPE Ingenieros, S.A.
- Data: 29/10/2024
- Âmbito geográfico: Cabo Verde
- Moeda: CVE
- Custos indirectos: 3 %
- IVA: 15 %

## Y Segurança e saúde

### YS Sinalização provisória de obras

#### YSB Balizamento

**YSB090** Ud Poste reflector.
Fornecimento e colocação sobre a faixa de rodagem de poste cilíndrico flexível de polietileno, de 200 mm de diâmetro e 750 mm de altura, cor verde, com 2 bandas de retro-reflexão nível 1 (E.G.). Inclusive parafusos e elementos de fixação ao pavimento, manutenção em condições seguras durante todo o período de tempo necessário e desmontagem.
Inclui: Marcação. Colocação dos postes. Desmontagem posterior. Remoção para contentor.
Critério de medição de projecto: Número de unidades previstas, segundo Plano de Segurança e Saúde.
Critério de medição de obra: Medir-se-á o número de unidades realmente colocadas segundo especificações do Plano de Segurança e Saúde.

| Código | Un | Descrição | Rendimento | Preço | Importância |
|---|---|---|---|---|---|
| mt50bal090r | Ud | Poste cilíndrico flexível de polietileno, de 200 mm de diâmetro e 750 mm de altura, cor verde, com 2 bandas de retro-reflexão nível 1 (E.G.). (material) | 1 | 6587.88 | 6587.880 |
| mo120 | h | Operário Segurança e Saúde. (mão de obra) | 0.199 | 386.89 | 76.991 |
| % | % | Custos directos complementares | 2 % | 6664.871 | 133.297 |
|  |  | Custos directos |  |  | 6798.168 |

Resíduos:
- colocação: mt50bal090r; factor de resíduo 1

## Recursos

**mt50bal090r** Ud Poste cilíndrico flexível de polietileno
Dados técnicos: Custo energético 191.856 MJ; Emissão de CO2 6.804 kg; Código LER 17 02 03; Massa do elemento 1.4 kg; Volume 0.002333 m3
