# Rede de sinalização com suportes cravados ao terreno

- Propriedade do ficheiro: CYPE Ingenieros S.A.
- Formato: FIEBDC-3/2016
- Programa: Gerador de preços para construção civil. CYPE Ingenieros, S.A.
- Data: 19/04/2024
- Âmbito geográfico: Cabo Verde
- Moeda: CVE
- Custos indirectos: 3 %
- IVA: 15 %

## Y Segurança e saúde

### YS Sinalização provisória de obras

#### YSM Sinalização de zonas de trabalho

**YSM010** m Rede de sinalização com suportes cravados ao terreno.
Sinalização e delimitação de zonas de risco de queda em altura inferior a 2 m em bordos de escavação através de rede de sinalização de polietileno de alta densidade (200 g/m²), duplamente reorientada, com tratamento ultravioleta, cor de laranja, de 1,20 m de altura, fixada através de abraçadeira de nylon a suportes de varão nervurado de aço A400 NR de 1,75 m de comprimento e 20 mm de diâmetro, cravados no terreno cada 1,00 m e separados do bordo do talude mais de 2 m. Inclusive montagem, tampas protectoras, manutenção em condições seguras durante todo o período de tempo necessário e desmontagem. Amortizável a rede em 1 utilização, os suportes em 3 utilizações e as tampas protectoras em 3 utilizações.
Critério de medição de projecto: Comprimento medido segundo Plano de Segurança e Saúde.
Critério de medição de obra: Será medido o comprimento realmente montado segundo especificações do Plano de Segurança e Saúde.

| Código | Un | Descrição | Rendimento | Preço | Importância |
|---|---|---|---|---|---|
| mt50spr040b | m | Rede de sinalização de polietileno de alta densidade (200 g/m²), duplamente reorientada, com tratamento ultravioleta, cor laranja, de 1,2 m de altura. (material) | 1 | 112.95 | 112.950 |
| mt07aco040e | kg | Aço em varões nervurados, A400 NR, fornecido em obra em varões sem elaborar, de vários diâmetros. (material) | 1.815 | 188.69 | 342.472 |
| mt50spr046 | Ud | Abraçadeira de nylon, de 4,8x200 mm. (material) | 3.78 | 6.29 | 23.776 |
| mt50spr045 | Ud | Tampa protectora de PVC, de cor vermelho, para protecção dos extremos das armaduras. (material) | 0.42 | 18.63 | 7.825 |
| mo120 | h | Operário Segurança e Saúde. (mão de obra) | 0.265 | 383.87 | 101.726 |
| % | % | Custos directos complementares | 2 % | 588.749 | 11.775 |
|  |  | Custos directos |  |  | 600.524 |

Resíduos:
- colocação: mt07aco040e Aço em varões nervurados, A400 NR, fornecido em obra em varões sem elaborar, de vários diâmetros; factor de resíduo 0.0075
- colocação: mt50spr046 Abraçadeira de nylon, de 4,8x200 mm; factor de resíduo 0.07

## Recursos

**mt07aco040e** kg Aço em varões nervurados, A400 NR, fornecido em obra em varões sem elaborar, de vários diâmetros
Dados técnicos: Custo energético 9.830 MJ; Emissão de CO2 0.510 kg; Código LER 17 04 05; Massa do elemento 1 kg; Volume 0.000476 m3

**mt50spr046** Ud Abraçadeira de nylon, de 4,8x200 mm
Dados técnicos: Custo energético 0.184 MJ; Emissão de CO2 0.009 kg; Código LER 17 02 03; Massa do elemento 0.0019 kg; Volume 0.000003 m3
