# Termoacumulador a gás, de condensação

- Propriedade do ficheiro: CYPE Ingenieros S.A.
- Formato: FIEBDC-3/2016
- Programa: Gerador de preços para construção civil. CYPE Ingenieros, S.A.
- Data: 19/04/2024
- Âmbito geográfico: Cabo Verde
- Moeda: CVE
- Custos indirectos: 3 %
- IVA: 15 %

## Z Reabilitação energética

### ZC Aquecimento, climatização e A.Q.S.

#### ZCA Água quente

**ZCA042** Ud Termoacumulador a gás, de condensação.
Reabilitação energética de edifício através da colocação, em substituição de equipamento existente, de termoacumulador a gás butano e propano, de condensação, para o serviço de A.Q.S., de solo, câmara de combustão estanque e tiragem forçada, capacidade útil 217 l, diâmetro 705 mm, altura 1405 mm, potência útil 30,6 kW, com queimador Cyclonic, acendimento electrónico, câmara de combustão, permutador e tanque de aço vitrificado, isolamento térmico de 50 mm de espessura de espuma de poliuretano livre de CFC, envolvente de chapa envernizada em cor cinzento metalizado, ânodos de magnésio, boca de limpeza, painel de controlo com diagnóstico e leitura digital da temperatura e o estado, válvula de vazamento e grupo de segurança, sem incluir a conduta para evacuação dos produtos da combustão. Inclusive suporte e ancoragens de fixação a paramento vertical, válvulas de corte de esfera, válvula de segurança e tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38agc040ga | Ud | Termoacumulador a gás butano e propano, de condensação, para o serviço de A.Q.S., de solo, câmara de combustão estanque e tiragem forçada, capacidade útil 217 l, diâmetro 705 mm, altura 1405 mm, potência útil 30,6 kW, com queimador Cyclonic, acendimento electrónico, câmara de combustão, permutador e tanque de aço vitrificado, isolamento térmico de 50 mm de espessura de espuma de poliuretano livre de CFC, envolvente de chapa envernizada em cor cinzento metalizado, ânodos de magnésio, boca de limpeza, painel de controlo com diagnóstico e leitura digital da temperatura e o estado, válvula de vazamento e grupo de segurança. (material) | 1 | 983431.52 | 983431.520 |
| mt37sve010f | Ud | Válvula de esfera de latão niquelado para enroscar de 1 1/2". (material) | 2 | 4484.87 | 8969.740 |
| mt37svs010c | Ud | Válvula de segurança, de latão, com rosca de 1/2" de diâmetro, regulada a 6 bar de pressão. (material) | 1 | 715.32 | 715.320 |
| mt38www011 | Ud | Material auxiliar para instalações de A.Q.S. (material) | 1 | 234.5 | 234.500 |
| mo004 | h | Oficial de 1ª instalador de aquecimento. (mão de obra) | 5.393 | 639.39 | 3448.230 |
| mo103 | h | Ajudante de instalador de aquecimento. (mão de obra) | 5.393 | 398.19 | 2147.439 |
| % | % | Custos directos complementares | 2 % | 998946.749 | 19978.935 |
|  |  | Custos directos |  |  | 1018925.684 |

## Recursos

**mt38agc040ga** Ud Termoacumulador a gás butano e propano
Dados técnicos: Custo energético 5363.732 MJ; Emissão de CO2 222.295 kg
Resíduos:
- embalagem: re150101 Embalagens de papel e cartão. (componente de resíduo); rendimento 2.747 kg; Código LER 15 01 01; Massa do elemento 1 kg; Volume 0.001333 m3
- embalagem: re170201 Madeira. (componente de resíduo); rendimento 0.677 kg; Código LER 17 02 01; Massa do elemento 1 kg; Volume 0.000909 m3

**mt37sve010f** Ud Válvula de esfera de latão niquelado para enroscar de 1 1/2"
Dados técnicos: Custo energético 1546.199 MJ; Emissão de CO2 103.901 kg
Resíduos:
- embalagem: re150101 Embalagens de papel e cartão; rendimento 0.072 kg

**mt37svs010c** Ud Válvula de segurança, de latão, com rosca de 1/2" de diâmetro, regulada a 6 bar de pressão
Dados técnicos: Custo energético 511.326 MJ; Emissão de CO2 34.399 kg
Resíduos:
- embalagem: re150101 Embalagens de papel e cartão; rendimento 0.072 kg
