# Incorporação de colector solar térmico para instalação colectiva, em fachada

- Propriedade do ficheiro: CYPE Ingenieros S.A.
- Formato: FIEBDC-3/2016
- Programa: Gerador de preços para construção civil. CYPE Ingenieros, S.A.
- Data: 19/04/2024
- Âmbito geográfico: Cabo Verde
- Moeda: CVE
- Custos indirectos: 3 %
- IVA: 15 %

## Z Reabilitação energética

### ZC Aquecimento, climatização e A.Q.S.

#### ZCB Captação solar

**ZCB013** Ud Incorporação de colector solar térmico para instalação colectiva, em fachada.
Reabilitação energética de edifício através da incorporação de colector solar térmico de tubos de vácuo, com possibilidade de rotação dos tubos, com painel de montagem vertical de 720x2220x120 mm, superfície útil 1,125 m², rendimento óptico 0,73 e coeficiente de perdas primário 0,18 W/m²K, segundo NP EN 12975-2, composto de painel de 16 tubos de vidro com borosilicato unidos mediante carcaça de aço galvanizado pré-lacado, colocado sobre estrutura suporte para fachada, depósito de aço vitrificado, com permutador de uma serpentina, de solo, 300 l, altura 1640 mm, diâmetro 680 mm, isolamento de 50 mm de espessura com poliuretano de alta densidade, livre de CFC, protecção contra corrosão mediante ânodo de magnésio, vaso de expansão, capacidade 25 l, de 425 mm de altura e 320 mm de diâmetro, com rosca de 3/4" de diâmetro e 10 bar de pressão e grupo hidráulico solar, formado por bomba de circulação com variador de frequência e central electrónica com 3 sondas de temperatura (Pt100) com bainhas, 2 saídas de relé, ecrã digital para consulta das temperaturas do colector solar e do depósito e do ganho solar, protecção anti-gelo, registos das temperaturas máxima e mínima do colector solar e dos tanques de armazenamento, sensores ligáveis para facilitar a sua instalação e função inteligente para aquecimento de piscinas ou A.Q.S., caudalímetro, válvula de segurança, manómetro, válvulas de enchimento e vazamento, tubos flexíveis com isolamento e carcaça para isolamento térmico. Inclusive acessórios de montagem e fixação, conjunto de ligações hidráulicas entre colectores solares térmicos, liquido de enchimento para colector solar térmico, válvula de segurança, purgador, válvulas de corte e demais acessórios, válvulas de corte, elementos de montagem e acessórios necessários para o seu correcto funcionamento, manómetro e elementos de montagem e ligação necessários para o seu correcto funcionamento.
Inclui: Marcação do conjunto. Colocação da estrutura suporte. Colocação e fixação dos painéis sobre a estrutura suporte. Ligação com a rede de abastecimento de água. Enchimento do circuito. Marcação. Colocação. Ligação. Verificação do seu correcto funcionamento. Marcação. Colocação. Ligação à rede de distribuição. Verificação do seu correcto funcionamento. Marcação. Colocação. Ligação. Verificação do seu correcto funcionamento. Verificação do seu correcto funcionamento.
Critério de medição de projecto: Número de unidades previstas, segundo documentação gráfica de Projecto.
Critério de medição de obra: Medir-se-á o número de unidades realmente executadas segundo especificações de Projecto.

| Código | Un | Descrição | Rendimento | Preço | Importância |
|---|---|---|---|---|---|
| mt38csg200a | Ud | Colector solar térmico de tubos de vácuo, com possibilidade de rotação dos tubos, com painel de montagem vertical de 720x2220x120 mm, superfície útil 1,125 m², rendimento óptico 0,73 e coeficiente de perdas primário 0,18 W/m²K, segundo NP EN 12975-2, composto de painel de 16 tubos de vidro com borosilicato unidos mediante carcaça de aço galvanizado pré-lacado. (material) | 1 | 132772.13 | 132772.130 |
| mt38csg208a | Ud | Suportes para fixação à fachada vertical de colector solar térmico de tubos de vácuo. (material) | 1 | 16172 | 16172.000 |
| mt38csg040 | Ud | Kit de ligações hidráulicas para colectores solares térmicos, com ligações isoladas, tampões, passa-cabos e racores. (material) | 1 | 14824.87 | 14824.870 |
| mt38csg120 | Ud | Purgador automático, especial para aplicações de energia solar térmica, equipado com válvula de esfera e câmara de acumulação de vapor. (material) | 1 | 11765.13 | 11765.130 |
| mt38csg110 | Ud | Válvula de segurança especial para aplicações de energia solar térmica, para uma temperatura máxima de 130°C. (material) | 1 | 6274.74 | 6274.740 |
| mt38csg100 | l | Solução água-glicol para enchimento de colector solar térmico, para uma temperatura de trabalho de -28°C a +200°C. (material) | 1.16 | 646.88 | 750.381 |
| mt37sve010d | Ud | Válvula de esfera de latão niquelado para enroscar de 1". (material) | 4 | 1965.56 | 7862.240 |
| mt38csg050R1 | Ud | Depósito de aço vitrificado, com permutador de uma serpentina, de solo, 300 l, altura 1640 mm, diâmetro 680 mm, isolamento de 50 mm de espessura com poliuretano de alta densidade, livre de CFC, protecção contra corrosão mediante ânodo de magnésio. (material) | 1 | 242580.01 | 242580.010 |
| mt37svs010c | Ud | Válvula de segurança, de latão, com rosca de 1/2" de diâmetro, regulada a 6 bar de pressão. (material) | 1 | 715.32 | 715.320 |
| mt37sve010c | Ud | Válvula de esfera de latão niquelado para enroscar de 3/4". (material) | 2 | 1181.22 | 2362.440 |
| mt38vex010g | Ud | Vaso de expansão, capacidade 25 l, de 425 mm de altura e 320 mm de diâmetro, com rosca de 3/4" de diâmetro e 10 bar de pressão. (material) | 1 | 4862.92 | 4862.920 |
| mt38vex015 | Ud | Ligação para vasos de expansão, formada por suportes e tubos de ligação. (material) | 1 | 9986.22 | 9986.220 |
| mt42www040 | Ud | Manómetro com banho de glicerina e diâmetro de esfera de 100 mm, com tomada vertical, para montagem roscado de 1/2", escala de pressão de 0 a 5 bar. (material) | 1 | 7000.86 | 7000.860 |
| mt38cst070b | Ud | Grupo hidráulico solar, formado por bomba de circulação com variador de frequência e central electrónica com 3 sondas de temperatura (Pt100) com bainhas, 2 saídas de relé, ecrã digital para consulta das temperaturas do colector solar e do depósito e do ganho solar, protecção anti-gelo, registos das temperaturas máxima e mínima do colector solar e dos tanques de armazenamento, sensores ligáveis para facilitar a sua instalação e função inteligente para aquecimento de piscinas ou A.Q.S., caudalímetro, válvula de segurança, manómetro, válvulas de enchimento e vazamento, tubos flexíveis com isolamento e carcaça para isolamento térmico. (material) | 1 | 163984.1 | 163984.100 |
| mt38www011 | Ud | Material auxiliar para instalações de A.Q.S. (material) | 1 | 234.5 | 234.500 |
| mo009 | h | Oficial de 1ª instalador de colectores solares. (mão de obra) | 3.716 | 639.39 | 2375.973 |
| mo108 | h | Ajudante de instalador de colectores solares. (mão de obra) | 3.716 | 398.19 | 1479.674 |
| mo004 | h | Oficial de 1ª instalador de aquecimento. (mão de obra) | 2.291 | 639.39 | 1464.842 |
| mo103 | h | Ajudante de instalador de aquecimento. (mão de obra) | 2.291 | 398.19 | 912.253 |
| % | % | Custos directos complementares | 2 % | 628380.603 | 12567.612 |
|  |  | Custos directos |  |  | 640948.215 |

## Recursos

**mt38csg200a** Ud Colector solar térmico de tubos de vácuo
Dados técnicos: Custo energético 1113.592 MJ; Emissão de CO2 71.030 kg
Resíduos:
- embalagem: re150101 Embalagens de papel e cartão. (componente de resíduo); rendimento 2.73 kg; Código LER 15 01 01; Massa do elemento 1 kg; Volume 0.001333 m3

**mt38csg110** Ud Válvula de segurança especial para aplicações de energia solar térmica, para uma temperatura máxima de 130°C
Dados técnicos: Custo energético 511.326 MJ; Emissão de CO2 34.399 kg
Resíduos:
- embalagem: re150101 Embalagens de papel e cartão; rendimento 0.072 kg

**mt37sve010d** Ud Válvula de esfera de latão niquelado para enroscar de 1"
Dados técnicos: Custo energético 843.399 MJ; Emissão de CO2 56.701 kg
Resíduos:
- embalagem: re150101 Embalagens de papel e cartão; rendimento 0.072 kg

**mt38csg050R1** Ud Depósito de aço vitrificado
Dados técnicos: Custo energético 2794.671 MJ; Emissão de CO2 114.516 kg
Resíduos:
- embalagem: re150101 Embalagens de papel e cartão; rendimento 2.216 kg
- embalagem: re170201 Madeira. (componente de resíduo); rendimento 0.611 kg; Código LER 17 02 01; Massa do elemento 1 kg; Volume 0.000909 m3

**mt37svs010c** Ud Válvula de segurança, de latão, com rosca de 1/2" de diâmetro, regulada a 6 bar de pressão
Dados técnicos: Custo energético 511.326 MJ; Emissão de CO2 34.399 kg
Resíduos:
- embalagem: re150101 Embalagens de papel e cartão; rendimento 0.072 kg

**mt37sve010c** Ud Válvula de esfera de latão niquelado para enroscar de 3/4"
Dados técnicos: Custo energético 720.409 MJ; Emissão de CO2 48.441 kg
Resíduos:
- embalagem: re150101 Embalagens de papel e cartão; rendimento 0.072 kg

**mt38vex010g** Ud Vaso de expansão
Dados técnicos: Custo energético 79.430 MJ; Emissão de CO2 5.324 kg
Resíduos:
- embalagem: re150101 Embalagens de papel e cartão; rendimento 1.463 kg

**mt38cst070b** Ud Grupo hidráulico solar
Dados técnicos: Custo energético 0.859 MJ; Emissão de CO2 1.353 kg
Resíduos:
- embalagem: re150101 Embalagens de papel e cartão; rendimento 1.591 kg
