# Dessolidarização sob pavimento cerâmico ou de pedra natural, com lâminas de elastómero de celúlas fechadas

- Propriedade do ficheiro: CYPE INGENIEROS, S.A.
- Formato: FIEBDC-3/2002
- Âmbito geográfico: Cabo Verde
- Moeda: CVE
- Custos indirectos: 3.00 %
- IVA: 15.00 %

## N Isolamentos e impermeabilizações

### NS Dessolidarizações

#### NSN Pavimentos

**NSN010** m² Dessolidarização sob pavimento cerâmico ou de pedra natural, com lâminas de elastómero de celúlas fechadas.
Dessolidarização sob pavimento cerâmico ou de pedra natural, com lâmina dessolidarizante de elastómero de células fechadas, modelo Dyso 30 "REVESTECH", de 1,51 mm de espessura, com ambas as faces revestidas de fibras de polipropileno, fixada ao suporte com cimento cola melhorado, C2 TE S1, segundo NP EN 12004, deformável, com deslizamento reduzido e tempo de colocação ampliado, cor cinzento, espalhado com palustra dentada.
Inclui: Corte e preparação da lâmina dessolidarizante. Espalhamento do cimento cola sobre a superfície suporte. Colocação da lâmina dessolidarizante.
Critério de medição de projecto: Superfície medida segundo documentação gráfica de Projecto.
Critério de medição de obra: Medir-se-á a superfície realmente executada segundo especificações de Projecto.

| Código | Un | Descrição | Rendimento | Preço | Importância |
|---|---|---|---|---|---|
| mt09mcm060a | kg | Cimento cola melhorado, C2 TE S1, segundo NP EN 12004, deformável, com deslizamento reduzido e tempo de colocação ampliado, cor cinzento, à base de cimento, inertes de granulometria fina, resinas sintéticas e aditivos especiais, com propriedades tixotrópicas e de endurecimento sem retracção. (material) | 2.000 | 108.13 | 216.26 |
| mt15rev185v | m² | Lâmina dessolidarizante de elastómero de células fechadas, modelo Dyso 30 "REVESTECH", de 1,51 mm de espessura, com ambas as faces revestidas de fibras de polipropileno, fornecida em rolos de 1,5 m de largura e 20 m de comprimento. (material) | 1.050 | 1833.24 | 1924.90 |
| mo029 | h | Oficial de 1ª aplicador de lâminas impermeabilizantes. (mão de obra) | 0.115 | 627.12 | 72.12 |
| mo067 | h | Ajudante de aplicador de lâminas impermeabilizantes. (mão de obra) | 0.115 | 402.07 | 46.24 |
| % | % | Custos directos complementares | 2 % | 2259.52 | 45.19 |
|  |  | Custos directos |  |  | 2304.71 |
