# Impermeabilização de chuveiro executado "in situ" com sumidouro, sistema Dry40 "REVESTECH"

- Propriedade do ficheiro: CYPE Ingenieros S.A.
- Formato: FIEBDC-3/2016
- Programa: Gerador de preços para construção civil. CYPE Ingenieros, S.A.
- Data: 10/11/2025
- Âmbito geográfico: Cabo Verde
- Moeda: CVE
- Custos indirectos: 3 %
- IVA: 15 %

## N Isolamentos e impermeabilizações

### NI Impermeabilizações

#### NIH Locais húmidos

**NIH099** Ud Impermeabilização de chuveiro executado "in situ" com sumidouro, sistema Dry40 "REVESTECH".
Impermeabilização de paramentos verticais e horizontais de chuveiro executado "in situ" com sumidouro, sistema Dry40 "REVESTECH", composta por, kit Sumi Basic, formado por lâmina impermeabilizante flexível tipo EVAC de 250x250 mm composta por uma folha dupla de poliolefina termoplástica com acetato de vinil etileno, com ambas as faces revestidas de fibras de poliéster não tecidas, de 0,52 mm de espessura e 335 g/m², segundo EN 13956, com união termoselada ao sumidouro sifonado de PVC de 60 mm de altura, saída horizontal de 40 mm de diâmetro, com grelha para encastrar de aço inoxidável modelo Cuadros de 105x105 mm e lâmina impermeabilizante flexível tipo EVAC Dry40 de 1500x2000 mm, e lâmina impermeabilizante flexível tipo CPE, Ecodry50 30, composta por uma folha dupla de poliolefina termoplástica com acetato de vinil etileno, com ambas as faces revestidas de fibras de poliéster reciclado não tecidas, de 0,52 mm de espessura e 335 g/m², fixada ao suporte com cimento cola melhorado, deformável e tixotrópico, C2 TE S1. Inclusive complementos de reforço em tratamento de pontos singulares através da utilização de peças especiais "REVESTECH" para a resolução de ângulos internos (Ecodry Cornerin), resolução de uniões e vedação de juntas elásticas (pontos de penetração de tubagens no revestimento, encontros entre o paramento e o chuveiro executado "in situ", etc.), com cola Seal Plus.
Critérios considerados na determinação do preço da unidade de obra: O preço não inclui a formação de pendentes nem o revestimento.
Inclui: Corte e preparação das lâminas de poliolefinas. Espalhamento do cimento cola. Colocação da impermeabilização. Colocação e fixação do kit. Execução de reforços em pontos singulares. Resolução de uniões. Vedação de juntas elásticas. Colocação da grelha.
Critério de medição de projecto: Número de unidades previstas, segundo documentação gráfica de Projecto.
Critério de medição de obra: Medir-se-á o número de unidades realmente executadas segundo especificações de Projecto.

| Código | Un | Descrição | Rendimento | Preço | Importância |
|---|---|---|---|---|---|
| mt09mcm060a | kg | Cimento cola melhorado, C2 TE S1, segundo NP EN 12004, deformável, com deslizamento reduzido e tempo de colocação ampliado, cor cinzento, à base de cimento, inertes de granulometria fina, resinas sintéticas e aditivos especiais, com propriedades tixotrópicas e de endurecimento sem retracção. (material) | 16.125 | 108.13 | 1743.596 |
| mt15rev140a | Ud | Kit Sumi Basic "REVESTECH", formado por lâmina impermeabilizante flexível tipo EVAC Dry40 de 1500x2000 mm composta por uma folha dupla de poliolefina termoplástica com acetato de vinil etileno, com ambas as faces revestidas de fibras de poliéster não tecidas, de 0,47 mm de espessura e 290 g/m², segundo EN 13956, com união termoselada ao sumidouro sifonado de PVC de 60 mm de altura, saída horizontal de 40 mm de diâmetro, com grelha para encastrar de aço inoxidável modelo Cuadros de 105x105 mm e lâmina impermeabilizante flexível tipo EVAC Dry40 de 1500x2000 mm, para impermeabilização e drenagem de chuveiro executado "in situ". (material) | 1 | 13724.75 | 13724.750 |
| mt15rev511a | m² | Lâmina impermeabilizante flexível tipo CPE, Ecodry50 30 "REVESTECH", composta por uma folha dupla de poliolefina termoplástica com acetato de vinil etileno, com ambas as faces revestidas de fibras de poliéster reciclado não tecidas, de 0,52 mm de espessura e 335 g/m², fornecida em rolos de 1,2 m de largura e 30 m de comprimento, segundo EN 13956. (material) | 5 | 2207.4 | 11037.000 |
| mt15rev555a | Ud | Complemento para reforço de pontos singulares em tratamentos impermeabilizantes através de peças para a resolução de ângulos internos, Ecodry Cornerin "REVESTECH". (material) | 1 | 1340.62 | 1340.620 |
| mt15rev170c | kg | Adesivo à base de poliuretano, Seal Plus "REVESTECH", cor castanho, para a vedação de juntas. (material) | 0.11 | 3164.13 | 348.054 |
| mo029 | h | Oficial de 1ª aplicador de lâminas impermeabilizantes. (mão de obra) | 1.718 | 654.61 | 1124.620 |
| mo067 | h | Ajudante de aplicador de lâminas impermeabilizantes. (mão de obra) | 1.718 | 419.67 | 720.993 |
| % | % | Custos directos complementares | 2 % | 30039.633 | 600.793 |
|  |  | Custos directos |  |  | 30640.426 |

Resíduos:
- colocação: mt09mcm060a; factor de resíduo 0.07
- colocação: mt15rev140a; factor de resíduo 0.0684905
- colocação: mt15rev511a; factor de resíduo 0.035
- colocação: mt15rev170c Adesivo à base de poliuretano, Seal Plus "REVESTECH", cor castanho, para a vedação de juntas; factor de resíduo 0.03

## Recursos

**mt09mcm060a** kg Cimento cola melhorado
Dados técnicos: Custo energético 3.874 MJ; Emissão de CO2 0.344 kg; Código LER 17 09 04; Massa do elemento 1 kg; Volume 0.000667 m3
Resíduos:
- embalagem: re170203 Plástico. (componente de resíduo); rendimento 0.003 kg; Código LER 17 02 03; Massa do elemento 1 kg; Volume 0.001667 m3

**mt15rev140a** Ud Kit Sumi Basic "REVESTECH"
Dados técnicos: Custo energético 98.490 MJ; Emissão de CO2 4.804 kg; Código LER 17 02 03; Massa do elemento 1.005 kg; Volume 0.001675 m3

**mt15rev511a** m² Lâmina impermeabilizante flexível tipo CPE
Dados técnicos: Custo energético 9.883 MJ; Emissão de CO2 0.466 kg; Código LER 17 02 03; Massa do elemento 0.335 kg; Volume 0.000558 m3
Resíduos:
- embalagem: re150101 Embalagens de papel e cartão. (componente de resíduo); rendimento 0.012 kg; Código LER 15 01 01; Massa do elemento 1 kg; Volume 0.001333 m3
- embalagem: re170201 Madeira. (componente de resíduo); rendimento 0.018 kg; Código LER 17 02 01; Massa do elemento 1 kg; Volume 0.000909 m3
- embalagem: re170203 Plástico; rendimento 0.005 kg

**mt15rev170c** kg Adesivo à base de poliuretano, Seal Plus "REVESTECH", cor castanho, para a vedação de juntas
Dados técnicos: Custo energético 144.222 MJ; Emissão de CO2 7.002 kg; Código LER 17 09 04; Massa do elemento 1 kg; Volume 0.000667 m3
Resíduos:
- embalagem: re150104 Embalagens de metal. (componente de resíduo); rendimento 0.003 kg; Código LER 15 01 04; Massa do elemento 1 kg; Volume 0.001667 m3
