# Impermeabilização de chuveiro executado "in situ" com sumidouro, sistema Dry50 "REVESTECH"

- Propriedade do ficheiro: CYPE INGENIEROS, S.A.
- Formato: FIEBDC-3/2002
- Âmbito geográfico: Cabo Verde
- Moeda: CVE
- Custos indirectos: 3.00 %
- IVA: 15.00 %

## N Isolamentos e impermeabilizações

### NI Impermeabilizações

#### NIH Locais húmidos

**NIH100** Ud Impermeabilização de chuveiro executado "in situ" com sumidouro, sistema Dry50 "REVESTECH".
Impermeabilização de paramentos verticais e horizontais de chuveiro executado "in situ" com sumidouro, sistema Dry50 "REVESTECH", composta por, kit Dry50 Sumi Luxe 025, formado por lâmina impermeabilizante flexível tipo EVAC de 500x500 mm composta por uma folha dupla de poliolefina termoplástica com acetato de vinil etileno, com ambas as faces revestidas de fibras de poliéster não tecidas, de 0,52 mm de espessura e 335 g/m², segundo EN 13956, com união termoselada ao sumidouro sifonado de PVC de 82 mm de altura, saída horizontal de 40 mm de diâmetro, com grelha para encastrar de aço inoxidável de 110x110 mm, e lâmina impermeabilizante flexível tipo EVAC, Dry50 30, composta por uma folha dupla de poliolefina termoplástica com acetato de vinil etileno, com ambas as faces revestidas de fibras de poliéster não tecidas, de 0,52 mm de espessura e 335 g/m², fixada ao suporte com cimento cola melhorado, deformável e tixotrópico, C2 TE S1. Inclusive complementos de reforço em tratamento de pontos singulares através da utilização de peças especiais "REVESTECH" para a resolução de ângulos internos (Dry Cornerin), resolução de uniões e vedação de juntas elásticas (pontos de penetração de tubagens no revestimento, encontros entre o paramento e o chuveiro executado "in situ", etc.), com cola Seal Plus.
Critérios considerados na determinação do preço da unidade de obra: O preço não inclui a formação de pendentes nem o revestimento.
Inclui: Corte e preparação das lâminas de poliolefinas. Espalhamento do cimento cola. Colocação da impermeabilização. Colocação e fixação do kit. Execução de reforços em pontos singulares. Resolução de uniões. Vedação de juntas elásticas. Colocação da grelha.
Critério de medição de projecto: Número de unidades previstas, segundo documentação gráfica de Projecto.
Critério de medição de obra: Medir-se-á o número de unidades realmente executadas segundo especificações de Projecto.

| Código | Un | Descrição | Rendimento | Preço | Importância |
|---|---|---|---|---|---|
| mt15rev110as | Ud | Kit Dry50 Sumi Luxe 025 "REVESTECH", formado por lâmina impermeabilizante flexível tipo EVAC de 500x500 mm composta por uma folha dupla de poliolefina termoplástica com acetato de vinil etileno, com ambas as faces revestidas de fibras de poliéster não tecidas, de 0,52 mm de espessura e 335 g/m², segundo EN 13956, com união termoselada ao sumidouro sifonado de PVC de 82 mm de altura, saída horizontal de 40 mm de diâmetro, com grelha para encastrar de aço inoxidável de 110x110 mm, para impermeabilização e drenagem de chuveiro executado "in situ". (material) | 1.000 | 11638.26 | 11638.26 |
| mt09mcm060a | kg | Cimento cola melhorado, C2 TE S1, segundo NP EN 12004, deformável, com deslizamento reduzido e tempo de colocação ampliado, cor cinzento, à base de cimento, inertes de granulometria fina, resinas sintéticas e aditivos especiais, com propriedades tixotrópicas e de endurecimento sem retracção. (material) | 11.700 | 108.13 | 1265.12 |
| mt15rev011F | m² | Lâmina impermeabilizante flexível tipo EVAC, Dry50 30 "REVESTECH", composta por uma folha dupla de poliolefina termoplástica com acetato de vinil etileno, com ambas as faces revestidas de fibras de poliéster não tecidas, de 0,52 mm de espessura e 335 g/m², fornecida em rolos de 1,2 m de largura e 30 m de comprimento, segundo EN 13956. (material) | 5.000 | 2207.40 | 11037.00 |
| mt15rev065b | Ud | Complemento para reforço de pontos singulares em tratamentos impermeabilizantes através de peças para a resolução de ângulos internos, Dry Cornerin "REVESTECH". (material) | 1.000 | 1340.62 | 1340.62 |
| mt15rev170c | kg | Adesivo à base de poliuretano, Seal Plus "REVESTECH", cor castanho, para a vedação de juntas. (material) | 0.110 | 3164.13 | 348.05 |
| mo029 | h | Oficial de 1ª aplicador de lâminas impermeabilizantes. (mão de obra) | 1.433 | 627.12 | 898.66 |
| mo067 | h | Ajudante de aplicador de lâminas impermeabilizantes. (mão de obra) | 1.433 | 402.07 | 576.17 |
| % | % | Custos directos complementares | 2 % | 27103.88 | 542.08 |
|  |  | Custos directos |  |  | 27645.96 |
