# Encontro de cobertura plana acessível, ventilada com chaminé. Impermeabilização com lâminas de poliolefinas

- Propriedade do ficheiro: CYPE INGENIEROS, S.A.
- Formato: FIEBDC-3/2002
- Âmbito geográfico: Cabo Verde
- Moeda: CVE
- Custos indirectos: 3.00 %
- IVA: 15.00 %

## Q Coberturas

### QB Planas acessíveis, ventiladas

#### QBF Pontos singulares

**QBF039** Ud Encontro de cobertura plana acessível, ventilada com chaminé. Impermeabilização com lâminas de poliolefinas.
Encontro de cobertura plana acessível, ventilada, com pavimento fixo, tipo convencional com chaminé, realizando um rebaixe no suporte à volta da chaminé, no qual será colocada a impermeabilização composta por: chaminé, Dry Chimenea "REVESTECH", formado por lâmina impermeabilizante flexível tipo CPE de 500x500 mm composta por uma folha dupla de poliolefina termoplástica com acetato de vinil etileno, com ambas as faces revestidas de fibras de poliéster reciclado não tecidas, de 0,52 mm de espessura e 335 g/m², segundo EN 13956, com união termoselada a um tubo de PVC de 50 mm de diâmetro e 300 mm de comprimento fixada ao suporte em toda a sua superfície com adesivo à base de poliuretano, Seal Plus.
Inclui: Execução do rebaixe do suporte à volta da chaminé. Limpeza e preparação da superfície. Colocação da chaminé.
Critério de medição de projecto: Número de unidades previstas, segundo documentação gráfica de Projecto.
Critério de medição de obra: Medir-se-á o número de unidades realmente executadas segundo especificações de Projecto.

| Código | Un | Descrição | Rendimento | Preço | Importância |
|---|---|---|---|---|---|
| mt15rev170c | kg | Adesivo à base de poliuretano, Seal Plus "REVESTECH", cor castanho, para a vedação de juntas. (material) | 1.000 | 3164.13 | 3164.13 |
| mt15rev590a | Ud | Chaminé, Dry Chimenea "REVESTECH", formado por lâmina impermeabilizante flexível tipo CPE de 500x500 mm composta por uma folha dupla de poliolefina termoplástica com acetato de vinil etileno, com ambas as faces revestidas de fibras de poliéster reciclado não tecidas, de 0,52 mm de espessura e 335 g/m², segundo EN 13956, com união termoselada a um tubo de PVC de 50 mm de diâmetro e 300 mm de comprimento. (material) | 1.000 | 4800.39 | 4800.39 |
| mo029 | h | Oficial de 1ª aplicador de lâminas impermeabilizantes. (mão de obra) | 0.351 | 654.61 | 229.77 |
| mo067 | h | Ajudante de aplicador de lâminas impermeabilizantes. (mão de obra) | 0.351 | 419.67 | 147.30 |
| % | % | Custos directos complementares | 2 % | 8341.59 | 166.83 |
|  |  | Custos directos |  |  | 8508.42 |
