# Sistema multifunção "REVESTECH" sob pavimento cerâmico ou de pedra natural

- Propriedade do ficheiro: CYPE Ingenieros S.A.
- Formato: FIEBDC-3/2016
- Programa: Gerador de preços para construção civil. CYPE Ingenieros, S.A.
- Data: 28/10/2024
- Âmbito geográfico: Cabo Verde
- Moeda: CVE
- Custos indirectos: 3 %
- IVA: 15 %

## N Isolamentos e impermeabilizações

### NM Sistemas multifunção

#### NMN Pavimentos

**NMN010** m² Sistema multifunção "REVESTECH" sob pavimento cerâmico ou de pedra natural.
Sistema multifunção "REVESTECH" sob pavimento cerâmico ou de pedra natural, formado por geomembrana, Acu200 20 "REVESTECH", de 2 mm de espessura e 950 g/m², formada por 4 camadas diferentes, que cumprem a função de dessolidarização, impermeabilização, isolamento sonoro a sons de percussão e compensação da pressão de vapor de água do suporte, fixada ao suporte com cimento cola melhorado, C2 TE S1, segundo NP EN 12004, deformável, com deslizamento reduzido e tempo de colocação ampliado, cor cinzento, espalhado com palustra dentada. Inclusive adesivo Seal Plus e banda de reforço Dry Banda 13x30, para a resolução de uniões.
Critérios considerados na determinação do preço da unidade de obra: O preço não inclui o suporte nem o revestimento.
Inclui: Corte e preparação da geomembrana. Espalhamento do cimento cola sobre a superfície suporte. Colocação da geomembrana. Vedação de juntas. Vedação de encontros.
Critério de medição de projecto: Superfície medida segundo documentação gráfica de Projecto.
Critério de medição de obra: Medir-se-á a superfície realmente executada segundo especificações de Projecto.

| Código | Un | Descrição | Rendimento | Preço | Importância |
|---|---|---|---|---|---|
| mt09mcm060a | kg | Cimento cola melhorado, C2 TE S1, segundo NP EN 12004, deformável, com deslizamento reduzido e tempo de colocação ampliado, cor cinzento, à base de cimento, inertes de granulometria fina, resinas sintéticas e aditivos especiais, com propriedades tixotrópicas e de endurecimento sem retracção. (material) | 2 | 108.13 | 216.260 |
| mt15rev130n | m² | Geomembrana, Acu200 20 "REVESTECH", de 2 mm de espessura e 950 g/m², formada por 4 camadas diferentes, que cumprem a função de dessolidarização, impermeabilização, isolamento sonoro a sons de percussão e compensação da pressão de vapor de água do suporte, fornecida em rolos de 1,5 m de largura e 20 m de comprimento; proporcionando uma redução do nível global de pressão sonora a sons de percussão de 10 dB, segundo NP EN ISO 717-2. (material) | 1.05 | 2994.93 | 3144.677 |
| mt15rev170c | kg | Adesivo à base de poliuretano, Seal Plus "REVESTECH", cor castanho, para a vedação de juntas. (material) | 0.075 | 3164.13 | 237.310 |
| mt15rev058B | m | Banda de reforço para lâmina impermeabilizante flexível tipo EVAC, Dry Banda 13x30 "REVESTECH", de 127 mm de largura, composta por uma folha dupla de poliolefina termoplástica com acetato de vinil etileno, com ambas as faces revestidas de fibras de poliéster não tecidas, de 0,52 mm de espessura e 335 g/m². (material) | 0.3 | 571.86 | 171.558 |
| mo029 | h | Oficial de 1ª aplicador de lâminas impermeabilizantes. (mão de obra) | 0.069 | 627.12 | 43.271 |
| mo067 | h | Ajudante de aplicador de lâminas impermeabilizantes. (mão de obra) | 0.069 | 402.07 | 27.743 |
| % | % | Custos directos complementares | 2 % | 3840.819 | 76.816 |
|  |  | Custos directos |  |  | 3917.635 |

Resíduos:
- colocação: mt09mcm060a; factor de resíduo 0.07
- colocação: mt15rev170c Adesivo à base de poliuretano, Seal Plus "REVESTECH", cor castanho, para a vedação de juntas; factor de resíduo 0.03
- colocação: mt15rev058B; factor de resíduo 0.0688837

## Recursos

**mt09mcm060a** kg Cimento cola melhorado
Dados técnicos: Custo energético 3.871 MJ; Emissão de CO2 0.344 kg; Código LER 17 09 04; Massa do elemento 1 kg; Volume 0.000667 m3
Resíduos:
- embalagem: re170203 Plástico. (componente de resíduo); rendimento 0.003 kg; Código LER 17 02 03; Massa do elemento 1 kg; Volume 0.001667 m3

**mt15rev170c** kg Adesivo à base de poliuretano, Seal Plus "REVESTECH", cor castanho, para a vedação de juntas
Dados técnicos: Custo energético 144.209 MJ; Emissão de CO2 7.002 kg; Código LER 17 09 04; Massa do elemento 1 kg; Volume 0.000667 m3
Resíduos:
- embalagem: re150104 Embalagens de metal. (componente de resíduo); rendimento 0.003 kg; Código LER 15 01 04; Massa do elemento 1 kg; Volume 0.001667 m3

**mt15rev058B** m Banda de reforço para lâmina impermeabilizante flexível tipo EVAC
Dados técnicos: Custo energético 4.325 MJ; Emissão de CO2 0.215 kg; Código LER 17 02 03; Massa do elemento 0.043 kg; Volume 0.000072 m3
Resíduos:
- embalagem: re170203 Plástico; rendimento 0.002 kg
