# Revestimento de escada com elementos cerâmicos

- Propriedade do ficheiro: CYPE INGENIEROS, S.A.
- Formato: FIEBDC-3/2002
- Âmbito geográfico: Cabo Verde
- Moeda: CVE
- Custos indirectos: 3.00 %
- IVA: 15.00 %

## R Revestimentos

### RE Escadas

#### REG Cerâmicos

**REG010** Ud Revestimento de escada com elementos cerâmicos.
Revestimento de escada recta de dois tramos com descanso com 17 degraus de 100 cm de largura, formado por peças de grés esmaltado, e rodapé de escada, de 420x180 mm, colocado num lateral, tudo assente com argamassa de cimento M-5, sobre degraus previamente executados (não incluído neste preço); e enchimento de juntas com argamassa de juntas cimentosa melhorada, tipo CG2 W A, segundo EN 13888, com absorção de água reduzida e resistência elevada à abrasão, Webercolor Junta Ancha "WEBER", cor Blanco. Inclusive revestimento de patamares e.
Inclui: Marcação do traçado de espelhos, cobertores e rodapés de escada. Corte das peças e formação de encaixes em esquinas e cantos. Humidificação dos degraus. Colocação com argamassa do revestimento do espelho e do cobertor do primeiro degrau. Colocação de cordéis. Colocação de espelhos e cobertores. Colocação do rodapé de escada. Enchimento de juntas. Limpeza do tramo.
Critério de medição de projecto: Número de unidades previstas, segundo documentação gráfica de Projecto.
Critério de medição de obra: Medir-se-á o número de unidades realmente executadas segundo especificações de Projecto.

| Código | Un | Descrição | Rendimento | Preço | Importância |
|---|---|---|---|---|---|
| mt18pce010800 | m | Cobertor para degrau de grés esmaltado, 8,00$/m. (material) | 17.000 | 882.12 | 14996.04 |
| mt18pce011800 | m | Espelho para degrau de grés esmaltado, 8,00$/m. (material) | 17.000 | 882.12 | 14996.04 |
| mt18zce010a500 | m | Rodapé de escada cerâmico de grés esmaltado, 420x180 mm, 5,00$/m. (material) | 7.140 | 551.33 | 3936.50 |
| mt18bde010800 | m² | Ladrilho cerâmico de grés esmaltado, 8,00$/m², segundo NP EN 14411. (material) | 1.050 | 882.12 | 926.23 |
| mt18rce010a300 | m | Rodapé cerâmico de grés esmaltado, de 7 cm de largura, 3,00$/m. (material) | 2.000 | 330.80 | 661.60 |
| mt09mor010c | m³ | Argamassa de cimento CEM II/B-L 32,5 N tipo M-5, confeccionada em obra com 230 kg/m³ de cimento e uma proporção em volume 1/6. (material) | 0.220 | 15032.44 | 3307.14 |
| mt01ara010a | m³ | Areia com granulometria de 0 a 5 mm de diâmetro, limpa. (material) | 0.020 | 1673.25 | 33.47 |
| mt09mcw050ha | kg | Argamassa de juntas cimentosa melhorada, tipo CG2 W A, segundo EN 13888, com absorção de água reduzida e resistência elevada à abrasão, Webercolor Junta Ancha "WEBER", cor Blanco, composta de cimento, inertes calcários, resinas sintéticas, aditivos orgânicos e inorgânicos específicos e pigmentos minerais, com muito baixo conteúdo de compostos orgânicos voláteis (COV), de endurecimento sem retracção e impermeável à água, para enchimento de juntas de todo tipo de peças cerâmicas e pedras naturais, para juntas de 3 a 15 mm. (material) | 13.250 | 159.90 | 2118.68 |
| op00sie030 |  | Serra de disco de diamante, para mesa de trabalho, de corte húmido. | 1.000 | 0.00 | 0.00 |
| op00amo010 |  | Rebarbadora. | 1.000 | 0.00 | 0.00 |
| mo023 | h | Oficial de 1ª ladrilhador. (mão de obra) | 10.379 | 627.12 | 6508.88 |
| mo061 | h | Ajudante de ladrilhador. (mão de obra) | 10.379 | 402.07 | 4173.08 |
| mo113 | h | Operário não qualificado construção. (mão de obra) | 10.379 | 386.89 | 4015.53 |
| % | % | Custos directos complementares | 2 % | 55673.19 | 1113.46 |
|  |  | Custos directos |  |  | 56786.65 |
