# Revestimento de degrau de escada exterior, com peças de grés porcelânico esmaltado. Colocação em camada fina

- Propriedade do ficheiro: CYPE INGENIEROS, S.A.
- Formato: FIEBDC-3/2002
- Âmbito geográfico: Cabo Verde
- Moeda: CVE
- Custos indirectos: 3.00 %
- IVA: 15.00 %

## R Revestimentos

### RE Degraus

#### REG De peças cerâmicas

**REG210** m Revestimento de degrau de escada exterior, com peças de grés porcelânico esmaltado. Colocação em camada fina.
Revestimento de degrau de escada exterior, com peças de grés porcelânico esmaltado, formado por cobertor com canto arredondado, e espelho, gama média, capacidade de absorção de água E<0,5%, grupo BIa, segundo NP EN 14411, com resistência ao deslizamento maior que 45 segundo ENV 12633. COLOCAÇÃO: em camada fina e através de colagem simples com cimento cola de presa normal, de altas prestações, C1 T, segundo NP EN 12004, com deslizamento reduzido Webercol Dur "WEBER", cor cinzento. ENCHIMENTO DE JUNTAS: com argamassa de juntas cimentosa melhorada, tipo CG2 W A, segundo EN 13888, com absorção de água reduzida e resistência elevada à abrasão, Webercolor Premium "WEBER", cor Blanco, em juntas de 2 mm de espessura.
Inclui: Marcação da disposição das peças. Formação de encaixes em esquinas e cantos. Humidificação dos degraus. Colocação com argamassa de cimento. Colocação de cordéis. Colocação das peças. Emboço do espelho. Limpeza do tramo.
Critério de medição de projecto: Comprimento da aresta formada pelo cobertor e pelo espelho, medida segundo documentação gráfica de Projecto.
Critério de medição de obra: Medir-se-á, na aresta de intersecção entre cobertor e espelho, o comprimento realmente executado segundo especificações de Projecto.

| Código | Un | Descrição | Rendimento | Preço | Importância |
|---|---|---|---|---|---|
| mt09mcw010d | kg | Cimento cola de presa normal, de altas prestações, C1 T, segundo NP EN 12004, com deslizamento reduzido Webercol Dur "WEBER", cor cinzento, à base de cimento cinzento, resina sintética, inertes siliciosos e calcários e aditivos orgânicos e inorgânicos, com resistência à imersão em água. (material) | 1.485 | 43.52 | 64.63 |
| mt18bcp105pd | m | Cobertor de grés porcelânico esmaltado com canto arredondado, gama média, capacidade de absorção de água E<0,5%, grupo BIa, segundo NP EN 14411, com resistência ao deslizamento maior que 45 segundo ENV 12633; determinação da resistência à geada, segundo NP EN ISO 10545-12; determinação da resistência ao choque térmico, segundo NP EN ISO 10545-9. (material) | 1.050 | 3039.05 | 3191.00 |
| mt18bcp106pd | m | Espelho de grés porcelânico esmaltado, gama média, capacidade de absorção de água E<0,5%, grupo BIa, segundo NP EN 14411; determinação da resistência à geada, segundo NP EN ISO 10545-12; determinação da resistência ao choque térmico, segundo NP EN ISO 10545-9. (material) | 1.050 | 1070.21 | 1123.72 |
| mt18acc100a | Ud | Kit de cruzetas de PVC para garantir uma espessura das juntas entre peças de entre 1 e 20 mm, em revestimentos e pavimentos cerâmicos. (material) | 0.052 | 392.13 | 20.39 |
| mt09mcw050ia | kg | Argamassa de juntas cimentosa melhorada, tipo CG2 W A, segundo EN 13888, com absorção de água reduzida e resistência elevada à abrasão, Webercolor Premium "WEBER", cor Blanco, composta de cimentos especiais, resina, inertes siliciosos, aditivos hidrofugantes e aditivos orgânicos e inorgânicos específicos, com muito baixo conteúdo de compostos orgânicos voláteis (COV), com tecnologia Protect³ e Pure Clean, bactericida, anti-caruncho e anti-verdete, repelente da água e da sujidade, de presa e endurecimento rápido, com efeito preventivo das eflorescências, com alta resistência aos agentes químicos, flexível e impermeável à água, para enchimento de juntas de todo tipo de peças cerâmicas, pedras naturais e marmorite, para juntas de até 15 mm. (material) | 0.046 | 294.93 | 13.57 |
| mo023 | h | Oficial de 1ª ladrilhador. (mão de obra) | 0.798 | 654.61 | 522.38 |
| mo061 | h | Ajudante de ladrilhador. (mão de obra) | 0.399 | 419.67 | 167.45 |
| % | % | Custos directos complementares | 2 % | 5103.14 | 102.06 |
|  |  | Custos directos |  |  | 5205.20 |
