# Base de argamassa leve de cimento

- Propriedade do ficheiro: CYPE INGENIEROS, S.A.
- Formato: FIEBDC-3/2002
- Âmbito geográfico: Cabo Verde
- Moeda: CVE
- Custos indirectos: 3.00 %
- IVA: 15.00 %

## R Revestimentos

### RS Pavimentos

#### RSB Bases de pavimento

**RSB011** m² Base de argamassa leve de cimento.
Base para pavimento interior, de 35 mm de espessura, de argamassa leve, CT - C12 - F3 segundo EN 13813, aplicada manualmente, sobre lâmina de isolamento para formação de pavimento flutuante. Inclusive banda de painel rígido de poliestireno expandido para a preparação das juntas perimetrais de dilatação.
Critérios considerados na determinação do preço da unidade de obra: O preço não inclui a lâmina de isolamento.
Inclui: Implantação e marcação de níveis. Preparação das juntas perimetrais de dilatação. Formação de mestras. Derramamento e espalhamento da argamassa. Nivelamento da argamassa. Cura da argamassa.
Critério de medição de projecto: Superfície medida segundo documentação gráfica de Projecto.
Critério de medição de obra: Medir-se-á a superfície realmente executada segundo especificações de Projecto, sem deduzir a superfície ocupada pelos pilares situados dentro do seu perímetro.

| Código | Un | Descrição | Rendimento | Preço | Importância |
|---|---|---|---|---|---|
| mt16pea020a | m² | Painel rígido de poliestireno expandido, segundo NP EN 13163, bordo lateral recto, de 10 mm de espessura, resistência térmica 0,25 m²°C/W, condutibilidade térmica 0,036 W/(m°C), para junta de dilatação. (material) | 0.100 | 150.32 | 15.03 |
| mt09mcp200g | kg | Argamassa leve, CT - C12 - F3 segundo EN 13813, composta por cimentos, aditivos, inertes e granulados de cortiça seleccionados, densidade 1500 kg/m³, para espessuras até 5 cm, usada em nivelação de pavimentos. (material) | 47.250 | 52.71 | 2490.55 |
| mq06hor010 | h | Betoneira eléctrica com uma capacidade de amassadura de 160 l. (equipamento) | 0.006 | 334.11 | 2.00 |
| mo020 | h | Oficial de 1ª construção. (mão de obra) | 0.163 | 627.12 | 102.22 |
| mo113 | h | Operário não qualificado construção. (mão de obra) | 0.163 | 386.89 | 63.06 |
| % | % | Custos directos complementares | 2 % | 2672.86 | 53.46 |
|  |  | Custos directos |  |  | 2726.32 |
