# Base de betão leve

- Propriedade do ficheiro: CYPE Ingenieros S.A.
- Formato: FIEBDC-3/2016
- Programa: Gerador de preços para construção civil. CYPE Ingenieros, S.A.
- Data: 28/10/2024
- Âmbito geográfico: Cabo Verde
- Moeda: CVE
- Custos indirectos: 3 %
- IVA: 15 %

## R Revestimentos

### RS Pavimentos

#### RSB Bases de pavimento

**RSB015** m² Base de betão leve.
Base para pavimento, de 6 cm de espessura, de betão leve, de resistência à compressão 2,0 MPa e 690 kg/m³ de densidade, confeccionado em obra com argila expandida, Arlita Dur "WEBER" e cimento cinzento, acabamento com camada de regularização de argamassa de cimento, confeccionada em obra, dosificação 1:6 de 2 cm de espessura, talochada e limpa. Inclusive banda de painel rígido de poliestireno expandido para a preparação das juntas perimetrais de dilatação.
Inclui: Implantação e marcação de níveis. Preparação das juntas perimetrais de dilatação. Colocação em obra do betão. Formação de juntas de retracção. Descarga, espalhamento e nivelamento da argamassa de regularização. Cura da argamassa.
Critério de medição de projecto: Superfície medida segundo documentação gráfica de Projecto.
Critério de medição de obra: Medir-se-á a superfície realmente executada segundo especificações de Projecto, sem deduzir a superfície ocupada pelos pilares situados dentro do seu perímetro.

| Código | Un | Descrição | Rendimento | Preço | Importância |
|---|---|---|---|---|---|
| mt16pea020a | m² | Painel rígido de poliestireno expandido, segundo NP EN 13163, bordo lateral recto, de 10 mm de espessura, resistência térmica 0,25 m²°C/W, condutibilidade térmica 0,036 W/(m°C), para junta de dilatação. (material) | 0.05 | 150.32 | 7.516 |
| mt01arl030v | m³ | Argila expandida, Arlita Dur "WEBER", fornecida em sacos Big Bag, segundo NP EN 13055-1. (material) | 0.063 | 14662.25 | 923.722 |
| mt08cem000m | kg | Cimento cinzento em sacos. (material) | 12 | 17.38 | 208.560 |
| mt08aaa010a | m³ | Água. (material) | 0.003 | 195.56 | 0.587 |
| mt09mor010c | m³ | Argamassa de cimento CEM II/B-L 32,5 N tipo M-5, confeccionada em obra com 230 kg/m³ de cimento e uma proporção em volume 1/6. (material) | 0.02 | 15032.44 | 300.649 |
| mq06hor010 | h | Betoneira eléctrica com uma capacidade de amassadura de 160 l. (equipamento) | 0.044 | 334.11 | 14.701 |
| mo020 | h | Oficial de 1ª construção. (mão de obra) | 0.299 | 627.12 | 187.509 |
| mo113 | h | Operário não qualificado construção. (mão de obra) | 0.299 | 386.89 | 115.680 |
| % | % | Custos directos complementares | 2 % | 1758.924 | 35.178 |
|  |  | Custos directos |  |  | 1794.102 |

Resíduos:
- colocação: mt16pea020a; factor de resíduo 0.048
- colocação: mt01arl030v Argila expandida, Arlita Dur "WEBER", fornecida em sacos Big Bag, segundo NP EN 13055-1; factor de resíduo 0.003
- colocação: mt08cem000m Cimento cinzento em sacos; factor de resíduo 0.0063
- colocação: mt09mor010c; factor de resíduo 0.0036

## Recursos

**mt16pea020a** m² Painel rígido de poliestireno expandido
Dados técnicos: Custo energético 29.913 MJ; Emissão de CO2 1.057 kg; Código LER 17 06 04; Massa do elemento 0.3 kg; Volume 0.0005 m3
Resíduos:
- embalagem: re170203 Plástico. (componente de resíduo); rendimento 0.024 kg; Código LER 17 02 03; Massa do elemento 1 kg; Volume 0.001667 m3

**mt01arl030v** m³ Argila expandida, Arlita Dur "WEBER", fornecida em sacos Big Bag, segundo NP EN 13055-1
Dados técnicos: Custo energético 1051.540 MJ; Emissão de CO2 67.918 kg; Código LER 01 04 09; Massa do elemento 350 kg; Volume 0.21875 m3
Resíduos:
- embalagem: re170203 Plástico; rendimento 1.75 kg

**mt08cem000m** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico; rendimento 0.003 kg

**mt08aaa010a** m³ Água
Dados técnicos: Custo energético 60.000 MJ; Emissão de CO2 30.000 kg

**mt09mor010c** m³ Argamassa de cimento CEM II/B-L 32,5 N tipo M-5
Dados técnicos: Custo energético 3724.000 MJ; Emissão de CO2 323.000 kg; Código LER 17 01 01; Massa do elemento 1900 kg; Volume 1.266667 m3
