# Papeleira de aço

- Propriedade do ficheiro: CYPE INGENIEROS, S.A.
- Formato: FIEBDC-3/2002
- Âmbito geográfico: Cabo Verde
- Moeda: CVE
- Custos indirectos: 3.00 %
- IVA: 15.00 %

## T Equipamento urbano

### TM Mobiliário urbano

#### TME Papeleiras

**TME020** Ud Papeleira de aço.
Papeleira modelo Maya "SANTA & COLE", de 77 cm de altura e 50 litros de capacidade, com corpo de aço inoxidável AISI 304 acabamento polido e tampa abatível de aço inoxidável AISI 316 acabamento areado com fechadura de fixação, fixada a uma superfície suporte com elementos de ancoragem.
Critérios considerados na determinação do preço da unidade de obra: O preço não inclui a superfície suporte.
Inclui: Marcação. Montagem. Eliminação e limpeza do material sobrante.
Critério de medição de projecto: Número de unidades previstas, segundo documentação gráfica de Projecto.
Critério de medição de obra: Medir-se-á o número de unidades realmente executadas segundo especificações de Projecto.

| Código | Un | Descrição | Rendimento | Preço | Importância |
|---|---|---|---|---|---|
| mt52psc030a | Ud | Papeleira modelo Maya "SANTA & COLE", de 77 cm de altura e 50 litros de capacidade, com corpo de aço inoxidável AISI 304 acabamento polido e tampa abatível de aço inoxidável AISI 316 acabamento areado com fechadura de fixação, inclusive recipiente interior de ABS e pernos de ancoragem. (material) | 1.000 | 131946.76 | 131946.76 |
| mt09reh330 | kg | Argamassa de resina epóxi com areia de sílica, de endurecimento rápido, para enchimento de ancoragens. (material) | 0.200 | 648.32 | 129.66 |
| mo041 | h | Oficial de 1ª construção de obra civil. (mão de obra) | 0.353 | 627.12 | 221.37 |
| mo087 | h | Ajudante de construção de obra civil. (mão de obra) | 0.353 | 402.07 | 141.93 |
| % | % | Custos directos complementares | 2 % | 132439.72 | 2648.79 |
|  |  | Custos directos |  |  | 135088.51 |
