# Papeleira para praia, de polietileno

- Propriedade do ficheiro: CYPE INGENIEROS, S.A.
- Formato: FIEBDC-3/2002
- Âmbito geográfico: Cabo Verde
- Moeda: CVE
- Custos indirectos: 3.00 %
- IVA: 15.00 %

## T Equipamento urbano

### TY Equipamento para praias

#### TYP Papeleiras

**TYP010** Ud Papeleira para praia, de polietileno.
Papeleira para praia modelo Bina "SANTA & COLE", de 92 cm de altura, com corpo troncocónico e tampa redonda com buraco central, de polietileno de cor azul, colocada na superfície, fixada a uma superfície suporte (não incluída neste preço). Inclusive marcação, elementos de ancoragem e eliminação e limpeza do material sobrante Inclui: Marcação. Montagem da papeleira. Eliminação e limpeza do material sobrante.
Critério de medição de projecto: Número de unidades previstas, segundo documentação gráfica de Projecto.
Critério de medição de obra: Medir-se-á o número de unidades realmente executadas segundo especificações de Projecto.

| Código | Un | Descrição | Rendimento | Preço | Importância |
|---|---|---|---|---|---|
| mt52psc060a | Ud | Papeleira para praia modelo Bina "SANTA & COLE", para colocar na superfície, de 92 cm de altura e 165 litros de capacidade, com corpo troncocónico e tampa redonda com buraco central, de polietileno de cor azul, pernos de ancoragem. (material) | 1.000 | 46636.36 | 46636.36 |
| mt09reh330 | kg | Argamassa de resina epóxi com areia de sílica, de endurecimento rápido, para enchimento de ancoragens. (material) | 0.200 | 648.32 | 129.66 |
| mo041 | h | Oficial de 1ª construção de obra civil. (mão de obra) | 0.353 | 627.12 | 221.37 |
| mo087 | h | Ajudante de construção de obra civil. (mão de obra) | 0.353 | 402.07 | 141.93 |
| % | % | Custos directos complementares | 2 % | 47129.32 | 942.59 |
|  |  | Custos directos |  |  | 48071.91 |
