# Válvula de seccionamento

- Propriedade do ficheiro: CYPE INGENIEROS, S.A.
- Formato: FIEBDC-3/2002
- Âmbito geográfico: Cabo Verde
- Moeda: CVE
- Custos indirectos: 3.00 %
- IVA: 15.00 %

## I Instalações

### IF Abastecimento de água

#### IFI Instalação interior

**IFI008** Ud Válvula de seccionamento.
Válvula de esfera de latão niquelado para enroscar de 3/8".
Inclui: Marcação. Ligação da válvula aos tubos. Verificação do seu correcto funcionamento.
Critério de medição de projecto: Número de unidades previstas, segundo documentação gráfica de Projecto.
Critério de medição de obra: Medir-se-á o número de unidades realmente executadas segundo especificações de Projecto.

| Código | Un | Descrição | Rendimento | Preço | Importância |
|---|---|---|---|---|---|
| mt37sve010a | Ud | Válvula de esfera de latão niquelado para enroscar de 3/8". (material) | 1.000 | 681.50 | 681.50 |
| mt37www010 | Ud | Material auxiliar para instalações de abastecimento de água. (material) | 1.000 | 228.74 | 228.74 |
| mo008 | h | Oficial de 1ª canalizador. (mão de obra) | 0.076 | 644.41 | 48.98 |
| mo107 | h | Ajudante de canalizador. (mão de obra) | 0.076 | 401.31 | 30.50 |
| % | % | Custos directos complementares | 2 % | 989.72 | 19.79 |
|  |  | Custos directos |  |  | 1009.51 |
