# Depósito com permutador de permutação simples, para produção de A.Q.S

- Propriedade do ficheiro: CYPE INGENIEROS, S.A.
- Formato: FIEBDC-3/2002
- Âmbito geográfico: Cabo Verde
- Moeda: CVE
- Custos indirectos: 3.00 %
- IVA: 15.00 %

## I Instalações

### IC Aquecimento, arrefecimento, climatização e A.Q.S.

#### ICS Sistemas de condução de água

**ICS050** Ud Depósito com permutador de permutação simples, para produção de A.Q.S.
Depósito de aço vitrificado, FE 300/3 MR, com permutador de uma serpentina, de solo, 300 l, eficiência energética classe B, altura 1775 mm, diâmetro 660 mm, sonda de temperatura. Inclusive válvulas de corte, elementos de montagem e acessórios necessários para o seu correcto funcionamento.
Inclui: Marcação. Colocação. Ligação. Verificação do seu correcto funcionamento.
Critério de medição de projecto: Número de unidades previstas, segundo documentação gráfica de Projecto.
Critério de medição de obra: Medir-se-á o número de unidades realmente executadas segundo especificações de Projecto.

| Código | Un | Descrição | Rendimento | Preço | Importância |
|---|---|---|---|---|---|
| mt38css103b | Ud | Depósito de aço vitrificado, FE 300/3 MR, com permutador de uma serpentina, de solo, 300 l, eficiência energética classe B, altura 1775 mm, diâmetro 660 mm, sonda de temperatura. (material) | 1.000 | 328413.65 | 328413.65 |
| mt37svs010c | Ud | Válvula de segurança, de latão, com rosca de 1/2" de diâmetro, regulada a 6 bar de pressão. (material) | 1.000 | 722.71 | 722.71 |
| mt38www011 | Ud | Material auxiliar para instalações de A.Q.S. (material) | 1.000 | 236.91 | 236.91 |
| mo004 | h | Oficial de 1ª instalador de aquecimento. (mão de obra) | 0.929 | 644.41 | 598.66 |
| mo103 | h | Ajudante de instalador de aquecimento. (mão de obra) | 0.929 | 401.31 | 372.82 |
| % | % | Custos directos complementares | 2 % | 330344.75 | 6606.90 |
|  |  | Custos directos |  |  | 336951.65 |
