# Colector pré-fabricado de distribuição de água para uso doméstico

- Propriedade do ficheiro: CYPE Ingenieros S.A.
- Formato: FIEBDC-3/2016
- Programa: Gerador de preços para construção civil. CYPE Ingenieros, S.A.
- Data: 28/10/2024
- Âmbito geográfico: Cabo Verde
- Moeda: CVE
- Custos indirectos: 3 %
- IVA: 15 %

## I Instalações

### IC Aquecimento, arrefecimento, climatização e A.Q.S.

#### ICS Sistemas de condução de água

**ICS025** Ud Colector pré-fabricado de distribuição de água para uso doméstico.
Colector de polibutileno (PB), "SAUNIER DUVAL", ligações principais fêmea-macho de 22 mm de diâmetro, com três derivações de 15 mm de diâmetro, alojado em caixa visitável de plástico, de 315x85x315 mm.
Inclui: Marcação. Colocação e fixação da caixa visitável. Montagem das válvulas de corte. Colocação e fixação do colector. Ligação à rede de distribuição. Verificação do seu correcto funcionamento.
Critério de medição de projecto: Número de unidades previstas, segundo documentação gráfica de Projecto.
Critério de medição de obra: Medir-se-á o número de unidades realmente executadas segundo especificações de Projecto.

| Código | Un | Descrição | Rendimento | Preço | Importância |
|---|---|---|---|---|---|
| mt38acg150c | Ud | Caixa visitável de plástico, de 315x85x315 mm, com abraçadeiras de 1" e porta, para encastrar. (material) | 1 | 2780.9 | 2780.900 |
| mt37als010z | Ud | Colector de polibutileno (PB), "SAUNIER DUVAL", ligações principais fêmea-macho de 22 mm de diâmetro, com três derivações de 15 mm de diâmetro, segundo EN ISO 15876-3. (material) | 2 | 1947.6 | 3895.200 |
| mt37sve010c | Ud | Válvula de esfera de latão niquelado para enroscar de 3/4". (material) | 2 | 1193.42 | 2386.840 |
| mt38www012 | Ud | Material auxiliar para instalações de aquecimento e A.Q.S. (material) | 1 | 343.12 | 343.120 |
| mo004 | h | Oficial de 1ª instalador de aquecimento. (mão de obra) | 0.322 | 644.41 | 207.500 |
| mo103 | h | Ajudante de instalador de aquecimento. (mão de obra) | 0.322 | 401.31 | 129.222 |
| % | % | Custos directos complementares | 2 % | 9742.782 | 194.856 |
|  |  | Custos directos |  |  | 9937.638 |

Resíduos:
- colocação: mt37als010z; factor de resíduo 0.0268

## Recursos

**mt38acg150c** Ud Caixa visitável de plástico, de 315x85x315 mm, com abraçadeiras de 1" e porta, para encastrar
Dados técnicos: Custo energético 0.016 MJ; Emissão de CO2 0.026 kg
Resíduos:
- embalagem: re150101 Embalagens de papel e cartão. (componente de resíduo); rendimento 0.03 kg; Código LER 15 01 01; Massa do elemento 1 kg; Volume 0.001333 m3

**mt37als010z** Ud Colector de polibutileno (PB)
Dados técnicos: Custo energético 9.707 MJ; Emissão de CO2 0.511 kg; Código LER 17 02 03; Massa do elemento 0.1 kg; Volume 0.000167 m3
Resíduos:
- embalagem: re150101 Embalagens de papel e cartão; rendimento 0.035 kg

**mt37sve010c** Ud Válvula de esfera de latão niquelado para enroscar de 3/4"
Dados técnicos: Custo energético 720.409 MJ; Emissão de CO2 48.441 kg
Resíduos:
- embalagem: re150101 Embalagens de papel e cartão; rendimento 0.072 kg
