# Rodapé de alumínio para ocultar cabos

- Propriedade do ficheiro: CYPE INGENIEROS, S.A.
- Formato: FIEBDC-3/2002
- Âmbito geográfico: Cabo Verde
- Moeda: CVE
- Custos indirectos: 3.00 %
- IVA: 15.00 %

## R Revestimentos

### RS Pavimentos

#### RSD Remates de pavimento

**RSD016** m Rodapé de alumínio para ocultar cabos.
Rodapé de alumínio anodizado, acabamento natural, Schlüter-DESIGNBASE-CQ 60 AE "SCHLÜTER-SYSTEMS", de 60 mm de altura, com espaço suficiente para alojamento de cabos. COLOCAÇÃO: com clipes a perfil suporte.
Inclui: Limpeza e preparação da superfície suporte. Marcação. Corte do perfil suporte e do rodapé. Colocação e fixação do perfil suporte. Fixação do rodapé. Resolução de esquinas e encontros. Limpeza final.
Critério de medição de projecto: Comprimento medido segundo documentação gráfica de Projecto, sem incluir vãos de portas. Não foi incrementada a medição por perdas, uma vez que na composição se considerou 5% a mais.
Critério de medição de obra: Medir-se-á o comprimento realmente executado segundo especificações de Projecto.

| Código | Un | Descrição | Rendimento | Preço | Importância |
|---|---|---|---|---|---|
| mt18jrs735aa | m | Rodapé de alumínio anodizado, acabamento natural, Schlüter-DESIGNBASE-CQ 60 AE "SCHLÜTER-SYSTEMS", de 60 mm de altura, com espaço suficiente para alojamento de cabos, fornecido em barras de 2,5 m de comprimento, inclusive perfil suporte de PVC, acessórios de fixação do perfil suporte, e peças para uniões, resolução de ângulos e terminações. (material) | 1.050 | 5061.82 | 5314.91 |
| mo023 | h | Oficial de 1ª ladrilhador. (mão de obra) | 0.172 | 627.12 | 107.86 |
| % | % | Custos directos complementares | 2 % | 5422.77 | 108.46 |
|  |  | Custos directos |  |  | 5531.23 |
