# Perfil de transição

- Propriedade do ficheiro: CYPE INGENIEROS, S.A.
- Formato: FIEBDC-3/2002
- Âmbito geográfico: Cabo Verde
- Moeda: CVE
- Custos indirectos: 3.00 %
- IVA: 15.00 %

## R Revestimentos

### RS Pavimentos

#### RSG Cerâmicos

**RSG033** m Perfil de transição.
Perfil de transição entre pavimentos a diferentes níveis, de alumínio, Schlüter-RENO-ATK 80 "SCHLÜTER-SYSTEMS", de 8 mm de altura, com perfurações trapezoidais para a sua fixação.
Inclui: Marcação da disposição das peças segundo o seu comprimento. Corte das peças. Fixação das peças.
Critério de medição de projecto: Comprimento medido segundo documentação gráfica de Projecto.
Critério de medição de obra: Medir-se-á o comprimento realmente executado segundo especificações de Projecto.

| Código | Un | Descrição | Rendimento | Preço | Importância |
|---|---|---|---|---|---|
| mt18jrs040eg | m | Perfil de transição entre pavimentos a diferentes níveis, de alumínio, Schlüter-RENO-ATK 80 "SCHLÜTER-SYSTEMS", de 8 mm de altura, com perfurações trapezoidais para a sua fixação, fornecido em barras de 2,5 m de comprimento. (material) | 1.050 | 998.31 | 1048.23 |
| op00amo010 |  | Rebarbadora. | 1.000 | 0.00 | 0.00 |
| mo023 | h | Oficial de 1ª ladrilhador. (mão de obra) | 0.172 | 627.12 | 107.86 |
| % | % | Custos directos complementares | 2 % | 1156.09 | 23.12 |
|  |  | Custos directos |  |  | 1179.21 |
