# Impermeabilização de chuveiro executado "in situ" com sumidouro, sistema Schlüter-KERDI-DRAIN "SCHLÜTER-SYSTEMS"

- Propriedade do ficheiro: CYPE Ingenieros S.A.
- Formato: FIEBDC-3/2016
- Programa: Gerador de preços para construção civil. CYPE Ingenieros, S.A.
- Data: 28/10/2024
- Âmbito geográfico: Cabo Verde
- Moeda: CVE
- Custos indirectos: 3 %
- IVA: 15 %

## N Isolamentos e impermeabilizações

### NI Impermeabilizações

#### NIH Locais húmidos

**NIH110** Ud Impermeabilização de chuveiro executado "in situ" com sumidouro, sistema Schlüter-KERDI-DRAIN "SCHLÜTER-SYSTEMS".
Impermeabilização de paramentos verticais e horizontais de chuveiro executado "in situ" com sumidouro, sistema Schlüter-KERDI-DRAIN "SCHLÜTER-SYSTEMS", composta por, kit Schlüter-KERDI-DRAIN BH 50 B "SCHLÜTER-SYSTEMS", formado por sumidouro de saída horizontal com ligação articulada de 50 mm de diâmetro e entrada com ligação rígida de 40 mm de diâmetro, e lâmina impermeabilizante flexível de polietileno, com ambas as faces revestidas de geotêxtil não tecido, kit Schlüter-KERDI-DRAIN R10 ED1 S "SCHLÜTER-SYSTEMS", formado por grelha quadrada de aço inoxidável AISI 304, com parafusos à vista, Diseño 1, de 100x100 mm, aro de aço inoxidável AISI 304, e anel de fixação em altura e lâmina impermeabilizante flexível de polietileno, com ambas as faces revestidas de geotêxtil não tecido, Schlüter-KERDI 200 "SCHLÜTER-SYSTEMS", de 0,2 mm de espessura, fixada ao suporte com cimento cola de presa normal C1. Inclusive adesivo bicomponente Schlüter-KERDI-COLL-L, banda de reforço Schlüter-KERDI-KEBA 100/125 e complementos de reforço em tratamento de pontos singulares através da utilização de peças especiais "SCHLÜTER-SYSTEMS" para a resolução de 2 encontros com ramais de descarga Schlüter-KERDI-KM.
Critérios considerados na determinação do preço da unidade de obra: O preço não inclui a formação de pendentes nem o revestimento.
Inclui: Corte e preparação das lâminas impermeabilizantes de polietileno. Espalhamento do cimento cola. Colocação da impermeabilização. Colocação e fixação do sumidouro. Execução de reforços em pontos singulares. Resolução de uniões. Vedação de juntas elásticas. Colocação da grelha.
Critério de medição de projecto: Número de unidades previstas, segundo documentação gráfica de Projecto.
Critério de medição de obra: Medir-se-á o número de unidades realmente executadas segundo especificações de Projecto.

| Código | Un | Descrição | Rendimento | Preço | Importância |
|---|---|---|---|---|---|
| mt15res200bj | Ud | Kit Schlüter-KERDI-DRAIN BH 50 B "SCHLÜTER-SYSTEMS", formado por sumidouro de saída horizontal com ligação articulada de 50 mm de diâmetro e entrada com ligação rígida de 40 mm de diâmetro, e lâmina impermeabilizante flexível de polietileno, com ambas as faces revestidas de geotêxtil não tecido. (material) | 1 | 18914.01 | 18914.010 |
| mt09mcr021g | kg | Cimento cola de presa normal, C1, segundo NP EN 12004, cor cinzento. (material) | 16 | 45.63 | 730.080 |
| mt15res010a | m² | Lâmina impermeabilizante flexível de polietileno, com ambas as faces revestidas de geotêxtil não tecido, Schlüter-KERDI 200 "SCHLÜTER-SYSTEMS", de 0,2 mm de espessura. (material) | 8 | 3212.24 | 25697.920 |
| mt15res060d | kg | Adesivo bicomponente, Schlüter-KERDI-COLL-L "SCHLÜTER-SYSTEMS", à base de uma dispersão acrílica sem dissolventes e pó de cimento, para a vedação de juntas. (material) | 0.7 | 1947.6 | 1363.320 |
| mt15res020ob | m | Banda de vedação, Schlüter-KERDI-KEBA 100/125 "SCHLÜTER-SYSTEMS", de 125 mm de largura e 0,1 mm de espessura, para lâmina impermeabilizante flexível de polietileno, com ambas as faces revestidas de geotêxtil não tecido, fornecida em rolos de 30 m de comprimento. (material) | 1.2 | 656.83 | 788.196 |
| mt15res050a | Ud | Peça para a resolução de encontros com tubagens de passagem de 25 mm de diâmetro em tratamentos impermeabilizantes, Schlüter-KERDI-KM "SCHLÜTER-SYSTEMS". (material) | 2 | 322.53 | 645.060 |
| mt15res205aal | Ud | Kit Schlüter-KERDI-DRAIN R10 ED1 S "SCHLÜTER-SYSTEMS", formado por grelha quadrada de aço inoxidável AISI 304, com parafusos à vista, Diseño 1, de 100x100 mm, aro de aço inoxidável AISI 304, e anel de fixação em altura. (material) | 1 | 10644.85 | 10644.850 |
| mo029 | h | Oficial de 1ª aplicador de lâminas impermeabilizantes. (mão de obra) | 1.512 | 627.12 | 948.205 |
| mo067 | h | Ajudante de aplicador de lâminas impermeabilizantes. (mão de obra) | 1.512 | 402.07 | 607.930 |
| % | % | Custos directos complementares | 2 % | 60339.571 | 1206.791 |
|  |  | Custos directos |  |  | 61546.362 |

Resíduos:
- colocação: mt09mcr021g Cimento cola de presa normal, C1, segundo NP EN 12004, cor cinzento; factor de resíduo 0.07
- colocação: mt15res010a; factor de resíduo 0.03
- colocação: mt15res020ob; factor de resíduo 0.0596667

## Recursos

**mt09mcr021g** kg Cimento cola de presa normal, C1, segundo NP EN 12004, cor cinzento
Dados técnicos: Custo energético 3.871 MJ; Emissão de CO2 0.344 kg; Código LER 17 09 04; Massa do elemento 1 kg; Volume 0.000667 m3
Resíduos:
- embalagem: re170203 Plástico. (componente de resíduo); rendimento 0.003 kg; Código LER 17 02 03; Massa do elemento 1 kg; Volume 0.001667 m3

**mt15res010a** m² Lâmina impermeabilizante flexível de polietileno
Dados técnicos: Custo energético 29.332 MJ; Emissão de CO2 1.087 kg; Código LER 17 06 04; Massa do elemento 0.19 kg; Volume 0.000317 m3
Resíduos:
- embalagem: re170203 Plástico; rendimento 0.034 kg

**mt15res020ob** m Banda de vedação
Dados técnicos: Custo energético 1.765 MJ; Emissão de CO2 0.064 kg; Código LER 17 06 04; Massa do elemento 0.012 kg; Volume 0.00002 m3
Resíduos:
- embalagem: re170203 Plástico; rendimento 0.001 kg
