# Equipamento de controlo para sistema de iluminação Schlüter-LIPROTEC "SCHLÜTER-SYSTEMS"

- Propriedade do ficheiro: CYPE INGENIEROS, S.A.
- Formato: FIEBDC-3/2002
- Âmbito geográfico: Cabo Verde
- Moeda: CVE
- Custos indirectos: 3.00 %
- IVA: 15.00 %

## I Instalações

### II Iluminação

#### III Instalação interior

**III310** Ud Equipamento de controlo para sistema de iluminação Schlüter-LIPROTEC "SCHLÜTER-SYSTEMS".
Equipamento de controlo por radiofrequência, para sistema de iluminação Schlüter-LIPROTEC "SCHLÜTER-SYSTEMS", formado por controlo por radiofrequência, com comando à distância, com alimentação a pilhas e receptor de 24 V, Schlüter-LT EBR 1.
Critérios considerados na determinação do preço da unidade de obra: O preço não inclui a canalização nem os cabos.
Inclui: Marcação. Montagem, ligação e verificação do seu correcto funcionamento.
Critério de medição de projecto: Número de unidades previstas, segundo documentação gráfica de Projecto.
Critério de medição de obra: Medir-se-á o número de unidades realmente executadas segundo especificações de Projecto.

| Código | Un | Descrição | Rendimento | Preço | Importância |
|---|---|---|---|---|---|
| mt34sch207a | Ud | Controlo por radiofrequência, com comando à distância, com alimentação a pilhas e receptor de 24 V, Schlüter-LT EBR 1 "SCHLÜTER-SYSTEMS", alcance de 10 m, carga máxima de 180 W, grau de protecção IP63, temperatura de trabalho entre -20°C e 50°C, para regulação de fitas de led de cor branca de 24 m de comprimento máximo, com até dois dispositivos com sistema operativo iOS ou Android, ligados simultaneamente via Bluetooth, com suporte mural para comando à distância e dispositivos de ligação rápida. (material) | 1.000 | 31228.71 | 31228.71 |
| mo003 | h | Oficial de 1ª electricista. (mão de obra) | 0.031 | 644.41 | 19.98 |
| mo102 | h | Ajudante de electricista. (mão de obra) | 0.031 | 401.31 | 12.44 |
| % | % | Custos directos complementares | 2 % | 31261.13 | 625.22 |
|  |  | Custos directos |  |  | 31886.35 |
